# Aïllament tèrmic de fronts de forjat i pilars en façana, amb poliestirè expandit

- Propietat de l'arxiu: CYPE INGENIEROS, S.A.
- Format: FIEBDC-3/2002
- Divisa: EUR
- Costos indirectes: 3.00 %
- IVA: 21.00 %

## N Aïllaments e impermeabilitzacions

### NA Aïllaments tèrmics

#### NAJ Ponts tèrmics

**NAJ011** m² Aïllament tèrmic de fronts de forjat i pilars en façana, amb poliestirè expandit.
Aïllament tèrmic de fronts de forjat i pilars embeguts en el gruix de la façana, format per panell rígid de poliestirè expandit, de superfície llisa i mecanitzat lateral recte, de 10 mm d'espessor i 30 mm d'amplada, resistència tèrmica 0,65 m²K/W, conductivitat tèrmica 0,032 W/(mK), col·locat a topall i clavat amb puntes metàl·liques a l'encofrat de l'estructura abans de formigonar.
Inclou: Replanteig i tall de l'aïllament. Fixació de l'aïllant.
Criteri d'amidament de projecte: Superfície mesurada segons documentació gràfica de Projecte.
Criteri de mesura d'obra: Es mesurarà la superfície realment executada segons especificacions de Projecte.

| Codi | Ut | Descripció | Rendiment | Preu | Import |
|---|---|---|---|---|---|
| mt16pel030a | m² | Panell rígid de poliestirè expandit, segons UNE-EN 13163, de superfície llisa i mecanitzat lateral recte, de 10 mm d'espessor i 300 mm d'amplada, resistència tèrmica 0,65 m²K/W, conductivitat tèrmica 0,032 W/(mK), Euroclasse E de reacció al foc segons UNE-EN 13501-1, amb codi de designació EPS-EN 13163-L3-W3-T2-S5-P10-BS100-DS(N)2-CS(10)60. (material) | 1.050 | 1.65 | 1.73 |
| mt08var070 | kg | Puntes metàl·liques de cap ample. (material) | 0.150 | 7.90 | 1.19 |
| mo054 | h | Oficial 1ª muntador d'aïllaments. (mà d'obra) | 0.197 | 28.39 | 5.59 |
| mo101 | h | Ajudant muntador d'aïllaments. (mà d'obra) | 0.197 | 24.46 | 4.82 |
| % | % | Costos directes complementaris | 2 % | 13.33 | 0.27 |
|  |  | Costos directes |  |  | 13.60 |
