# Aïllament tèrmic del junt interior entre la fusteria exterior i el parament, amb escuma de poliuretà

- Propietat de l'arxiu: CYPE INGENIEROS, S.A.
- Format: FIEBDC-3/2002
- Divisa: EUR
- Costos indirectes: 3.00 %
- IVA: 21.00 %

## N Aïllaments e impermeabilitzacions

### NA Aïllaments tèrmics

#### NAJ Ponts tèrmics

**NAJ031** m Aïllament tèrmic del junt interior entre la fusteria exterior i el parament, amb escuma de poliuretà.
Aïllament tèrmic del junt interior entre la fusteria exterior i el parament, amb escuma adhesiva autoexpansiva, elàstica, de poliuretà monocomponent, de 25 kg/m³ de densitat, conductivitat tèrmica 0,0345 W/(mK), 135% d'expansió, elongació fins a ruptura 45% i 7 N/cm² de resistència a tracció, estable de -40°C a 90°C, aplicada amb pistola.
Inclou: Preparació de la zona a reomplir amb aïllament. Aplicació de l'escuma de poliuretà. Neteja final.
Criteri d'amidament de projecte: Longitud mesurada segons documentació gràfica de Projecte.
Criteri de mesura d'obra: Es mesurarà la longitud realment executada segons especificacions de Projecte.

| Codi | Ut | Descripció | Rendiment | Preu | Import |
|---|---|---|---|---|---|
| mt22www040 | U | Aerosol de 750 ml d' escuma adhesiva autoexpansiva, elàstica, de poliuretà monocomponent, de 25 kg/m³ de densitat, conductivitat tèrmica 0,0345 W/(mK), 135% d'expansió, elongació fins a ruptura 45% i 7 N/cm² de resistència a tracció, estable de -40°C a 90°C; per a aplicar amb pistola; segons UNE-EN 13165. (material) | 0.130 | 8.37 | 1.09 |
| mo020 | h | Oficial 1ª construcció. (mà d'obra) | 0.131 | 27.50 | 3.60 |
| mo113 | h | Peó ordinari construcció. (mà d'obra) | 0.197 | 23.04 | 4.54 |
| % | % | Costos directes complementaris | 2 % | 9.23 | 0.18 |
|  |  | Costos directes |  |  | 9.41 |
