# Aïllament tèrmic en sostre, amb panells de poliestirè extrudit, sistema Schlüter-KERDI-BOARD "SCHLÜTER-SYSTEMS"

- Propietat de l'arxiu: CYPE INGENIEROS, S.A.
- Format: FIEBDC-3/2002
- Divisa: EUR
- Costos indirectes: 3.00 %
- IVA: 21.00 %

## N Aïllaments e impermeabilitzacions

### NA Aïllaments tèrmics

#### NAT Falsos sostres

**NAT200** m² Aïllament tèrmic en sostre, amb panells de poliestirè extrudit, sistema Schlüter-KERDI-BOARD "SCHLÜTER-SYSTEMS".
Aïllament tèrmic en sostre, sistema Schlüter-KERDI-BOARD "SCHLÜTER-SYSTEMS", format per panell impermeabilitzant de poliestirè extrudit, Schlüter-KERDI-BOARD "SCHLÜTER-SYSTEMS", de 2600 mm de longitud, 625 mm d'amplada i 5 mm de gruix, revestit per ambdues cares amb una capa de reforç especial sense ciment i un geotèxtil, resistència tèrmica 0,15 m²K/W, conductivitat tèrmica 0,035 W/(mK), fixat mecànicament amb volanderes i cargols d'acer, a una subestructura de perfils en U d'acer inoxidable AISI 304, acabat raspallat, de 38 mm d'altura, composta per perfil en U, KB-ZC 38 EB, peça de cantonada, E/KB ZC 38 EB "SCHLÜTER-SYSTEMS", peça d'empalmament, V/KB Z 38 EB "SCHLÜTER-SYSTEMS" i tapajunts, V/KB ZI 38 E "SCHLÜTER-SYSTEMS". Inclús massilla adhesiva elàstica monocomponent, Schlüter-KERDI-FIX "SCHLÜTER-SYSTEMS", per la closa de juntes.
Inclou: Replanteig i tall de l'aïllament. Muntatge i fixació de la subestructura. Col·locació de l'aïllament. Fixació de l'aïllament. Resolució de punts singulars. Segellat de juntes i unions.
Criteri d'amidament de projecte: Superfície mesurada segons documentació gràfica de Projecte.
Criteri de mesura d'obra: Es mesurarà la superfície realment executada segons especificacions de Projecte.

| Codi | Ut | Descripció | Rendiment | Preu | Import |
|---|---|---|---|---|---|
| mt15res420a | m | Perfil en U d'acer inoxidable AISI 304, acabat raspallat, KB-ZC 38 EB "SCHLÜTER-SYSTEMS", de 38 mm d'altura, amb perforacions en una ala, subministrat en barres de 2,5 m de longitud. (material) | 1.000 | 23.71 | 23.71 |
| mt15res422a | U | Peça de cantonada de perfil en U d'acer inoxidable AISI 304, acabat raspallat, E/KB ZC 38 EB "SCHLÜTER-SYSTEMS", de 38 mm d'altura, amb perforacions en una ala. (material) | 0.200 | 21.34 | 4.27 |
| mt15res434k | U | Peça d'empalmament de perfil en U d'acer inoxidable AISI 304, acabat raspallat, V/KB Z 38 EB "SCHLÜTER-SYSTEMS", de 38 mm d'altura. (material) | 0.400 | 6.75 | 2.70 |
| mt15res436k | U | Tapajunts de perfil en U d'acer inoxidable AISI 304, acabat raspallat, V/KB ZI 38 E "SCHLÜTER-SYSTEMS", de 38 mm d'altura. (material) | 0.400 | 4.17 | 1.67 |
| mt15res407 | U | Fixació mecànica composta per volandera Schlüter-KERDI-BOARD-ZT i cargol Schlüter-KERDI-BOARD-ZS per a panell Schlüter-KERDI-BOARD "SCHLÜTER-SYSTEMS". (material) | 6.000 | 0.27 | 1.62 |
| mt15res070a | U | Cartutx de massilla adhesiva elàstica monocomponent, Schlüter-KERDI-FIX "SCHLÜTER-SYSTEMS", a base de polímers híbrids neutres (MS), de 290 ml, color gris o blanc i acabat brillant. (material) | 0.010 | 23.85 | 0.24 |
| mt15res400a | m² | Panell impermeabilitzant de poliestirè extrudit, Schlüter-KERDI-BOARD "SCHLÜTER-SYSTEMS", de 2600 mm de longitud, 625 mm d'amplada i 5 mm de gruix, revestit per ambdues cares amb una capa de reforç especial sense ciment i un geotèxtil, resistència tèrmica 0,15 m²K/W, conductivitat tèrmica 0,035 W/(mK). (material) | 1.050 | 39.08 | 41.03 |
| op00ato010 |  | Tornavís. | 1.000 | 0.00 | 0.00 |
| mo054 | h | Oficial 1ª muntador d'aïllaments. (mà d'obra) | 0.131 | 30.63 | 4.01 |
| mo101 | h | Ajudant muntador d'aïllaments. (mà d'obra) | 0.066 | 26.39 | 1.74 |
| % | % | Costos directes complementaris | 2 % | 80.99 | 1.62 |
|  |  | Costos directes |  |  | 82.61 |
