# Aïllament acústic a soroll aeri sota forjat, amb panells multicapa

- Propietat de l'arxiu: CYPE INGENIEROS, S.A.
- Format: FIEBDC-3/2002
- Divisa: EUR
- Costos indirectes: 3.00 %
- IVA: 21.00 %

## N Aïllaments e impermeabilitzacions

### NB Aïllaments acústics

#### NBD Forjats

**NBD020** m² Aïllament acústic a soroll aeri sota forjat, amb panells multicapa.
Aïllament acústic a soroll aeri sota forjat, amb complex multicapa, de 20 mm d'espessor, 7 kg/m² de massa superficial, format per un feltre tèxtil de 16 mm d'espessor adherit tèrmicament a una làmina bituminosa de 4 mm d'espessor. Col·locació en obra: amb cavalcament i amb fixacions mecàniques.
Inclou: Neteja i preparació de la superfície suport. Replanteig i tall de l'aïllament. Col·locació de l'aïllament. Fixació de l'aïllament.
Criteri d'amidament de projecte: Superfície mesurada segons documentació gràfica de Projecte.
Criteri de mesura d'obra: Es mesurarà la superfície realment executada segons especificacions de Projecte.

| Codi | Ut | Descripció | Rendiment | Preu | Import |
|---|---|---|---|---|---|
| mt16ptd030ab | m² | Complex multicapa, de 20 mm d'espessor, 7 kg/m² de massa superficial, format per un feltre tèxtil de 16 mm d'espessor adherit tèrmicament a una làmina bituminosa de 4 mm d'espessor, resistència tèrmica 0,58 m²K/W, Euroclasse F de reacció al foc segons UNE-EN 13501-1; amb 55 dB d'índex global de reducció acústica, Rw. (material) | 1.050 | 12.17 | 12.78 |
| mt16afd020b | U | Tac d'expansió i clau de polipropilè amb espiga de poliestirè d'alta resistència "DANOSA", de 70 mm de longitud, amb cèrcol d'estanquitat, per a fixació mecànica de panells aïllants. (material) | 6.000 | 0.36 | 2.16 |
| mo054 | h | Oficial 1ª muntador d'aïllaments. (mà d'obra) | 0.157 | 29.34 | 4.61 |
| mo101 | h | Ajudant muntador d'aïllaments. (mà d'obra) | 0.157 | 25.28 | 3.97 |
| % | % | Costos directes complementaris | 2 % | 23.52 | 0.47 |
|  |  | Costos directes |  |  | 23.99 |
