# Aïllament acústic del perímetre de recolzament de full de fàbrica, amb banda desolidaritzadora de poliestirè expandit

- Propietat de l'arxiu: CYPE INGENIEROS, S.A.
- Format: FIEBDC-3/2002
- Divisa: EUR
- Costos indirectes: 3.00 %
- IVA: 21.00 %

## N Aïllaments e impermeabilitzacions

### NB Aïllaments acústics

#### NBJ Ponts acústics

**NBJ009** m Aïllament acústic del perímetre de recolzament de full de fàbrica, amb banda desolidaritzadora de poliestirè expandit.
Aïllament acústic del perímetre de recolzament de full de fàbrica, realitzat amb banda de poliestirè expandit elastificat, de 10 mm d'espessor i 100 mm d'ample, conductivitat tèrmica 0,033 W/(mK) i rigidesa dinàmica 17,5 MN/m³; fixada als forjats i a les trobades amb altres elements verticals amb pasta de guix, per garantir la seva desolidarització i optimitzar l'aïllament acústic.
Inclou: Neteja i preparació de la superfície. Tall de la banda desolidaritzadora. Col·locació de les bandes elàstiques en la base i en els laterals. Col·locació de les bandes elàstiques en la trobada de la fàbrica amb el forjat superior.
Criteri d'amidament de projecte: Longitud mesurada segons documentació gràfica de Projecte.
Criteri de mesura d'obra: Es mesurarà la longitud realment executada segons especificacions de Projecte.

| Codi | Ut | Descripció | Rendiment | Preu | Import |
|---|---|---|---|---|---|
| mt16peb020a | m | Banda de poliestirè expandit elastificat, de 10 mm d'espessor i 100 mm d'ample, conductivitat tèrmica 0,033 W/(mK) i rigidesa dinàmica 17,5 MN/m³. (material) | 1.100 | 0.40 | 0.44 |
| mt09pye010b | m³ | Pasta de guix de construcció B1, segons UNE-EN 13279-1. (material) | 0.008 | 148.50 | 1.19 |
| mo113 | h | Peó ordinari construcció. (mà d'obra) | 0.066 | 23.04 | 1.52 |
| % | % | Costos directes complementaris | 2 % | 3.15 | 0.06 |
|  |  | Costos directes |  |  | 3.21 |
