# Canaleta prefabricada per a la recollida de l'aigua filtrada en els murs parcialment estancs

- Propietat de l'arxiu: CYPE INGENIEROS, S.A.
- Format: FIEBDC-3/2002
- Divisa: EUR
- Costos indirectes: 3.00 %
- IVA: 21.00 %

## N Aïllaments e impermeabilitzacions

### ND Drenatges

#### NDM Murs en contacte amb el terreny

**NDM102** m Canaleta prefabricada per a la recollida de l'aigua filtrada en els murs parcialment estancs.
Canaleta prefabricada de polipropilè, en trams de 1000 mm de longitud, 130 mm d'amplada i 52 mm d'altura, amb reixeta passarel·la d'acer galvanitzat classe A-15 segons UNE-EN 1433 i UNE-EN 124, amb una pendent mínima del 5%, un pendent màxim del 14% i un embornal de 110 mm de diàmetre mínim cada 25 m² de mur, per a la recollida de l'aigua filtrada en els murs parcialment estancs, amb grau mínim d'impermeabilitat 1, segons DB HS 1 Protecció enfront a la humitat (CTE) i posterior evacuació fins a la xarxa de sanejament de l'edifici. Inclús accessoris de muntatge, peces especials i elements de subjecció.
Criteri de valoració econòmica: El preu no inclou la bunera ni la xarxa d'evacuació.
Inclou: Replanteig del recorregut de la canaleta de drenatge. Muntatge de les peces prefabricades. Formació de forats per connexionat de tubs. Acoblament i rejuntat dels col·lectors a la canaleta de drenatge. Col·locació de la reixeta. Muntatge, connexionat i comprovació del seu correcte funcionament.
Criteri d'amidament de projecte: Longitud mesurada en projecció horitzontal, segons documentació gràfica de Projecte.
Criteri de mesura d'obra: Es mesurarà en projecció horitzontal, la longitud realment executada segons especificacions de Projecte.

| Codi | Ut | Descripció | Rendiment | Preu | Import |
|---|---|---|---|---|---|
| mt11cap010aa | m | Canaleta prefabricada de polipropilè, en trams de 1000 mm de longitud, 130 mm d'amplada i 52 mm d'altura, amb reixeta passarel·la d'acer galvanitzat classe A-15 segons UNE-EN 1433 i UNE-EN 124, inclús peces especials. (material) | 1.000 | 31.65 | 31.65 |
| mt11var020 | U | Kit d'accessoris de muntatge, peces especials i elements de subjecció, per sanejament. (material) | 3.000 | 0.75 | 2.25 |
| mo020 | h | Oficial 1ª construcció. (mà d'obra) | 0.133 | 28.42 | 3.78 |
| mo113 | h | Peó ordinari construcció. (mà d'obra) | 0.133 | 23.81 | 3.17 |
| % | % | Costos directes complementaris | 2 % | 40.85 | 0.82 |
|  |  | Costos directes |  |  | 41.67 |
