# Impermeabilització sota revestiment en locals humits, amb làmines de PVC

- Propietat de l'arxiu: CYPE INGENIEROS, S.A.
- Format: FIEBDC-3/2002
- Divisa: EUR
- Costos indirectes: 3.00 %
- IVA: 21.00 %

## N Aïllaments e impermeabilitzacions

### NI Impermeabilitzacions

#### NIH Locals humits

**NIH020** m² Impermeabilització sota revestiment en locals humits, amb làmines de PVC.
Impermeabilització baix revestiment ceràmic o petri, en paraments verticals i horitzontals de locals humits, amb geotèxtil no teixit compost per fibres de polièster unides per tiretes, amb una resistència a la tracció longitudinal de 3,45 kN/m, una resistència a la tracció transversal de 3,45 kN/m, una obertura de con a l'assaig de perforació dinàmica segons UNE-EN ISO 13433 inferior a 15 mm, resistència CBR a punxonament 0,8 kN i una massa superficial de 300 g/m², sobre formació de pendents, làmina impermeabilitzant de PVC de 2x1,3 m i protegida amb capa separadora de geotèxtil no teixit compost per fibres de polièster unides per tiretes, amb una resistència a la tracció longitudinal de 3,45 kN/m, una resistència a la tracció transversal de 3,45 kN/m, una obertura de con a l'assaig de perforació dinàmica segons UNE-EN ISO 13433 inferior a 15 mm, resistència CBR a punxonament 0,8 kN i una massa superficial de 300 g/m².
Criteri de valoració econòmica: El preu no inclou el revestiment.
Inclou: Col·locació de la capa separadora sota impermeabilització. Tall i preparació de les làmines impermeabilitzants de PVC. Col·locació de la impermeabilització. Resolució d'unions, juntes i punts singulars. Col·locació de la capa separadora sota protecció.
Criteri d'amidament de projecte: Superfície mesurada segons documentació gràfica de Projecte.
Criteri de mesura d'obra: Es mesurarà la superfície realment executada segons especificacions de Projecte.

| Codi | Ut | Descripció | Rendiment | Preu | Import |
|---|---|---|---|---|---|
| mt14gsa020dg | m² | Geotèxtil no teixit compost per fibres de polièster unides per tiretes, amb una resistència a la tracció longitudinal de 3,45 kN/m, una resistència a la tracció transversal de 3,45 kN/m, una obertura de con a l'assaig de perforació dinàmica segons UNE-EN ISO 13433 inferior a 15 mm, resistència CBR a punxonament 0,8 kN i una massa superficial de 300 g/m², segons UNE-EN 13252. (material) | 2.100 | 1.51 | 3.17 |
| mt15req015a | U | Làmina impermeabilitzant de PVC de 2x1,3 m. (material) | 0.420 | 39.46 | 16.57 |
| op00pis010 |  | Pistola d'aire calent per a soldadura de materials termoplàstics. | 1.000 | 0.00 | 0.00 |
| mo029 | h | Oficial 1ª aplicador de làmines impermeabilitzants. (mà d'obra) | 0.391 | 29.67 | 11.60 |
| mo067 | h | Ajudant aplicador de làmines impermeabilitzants. (mà d'obra) | 0.391 | 26.39 | 10.32 |
| % | % | Costos directes complementaris | 2 % | 41.66 | 0.83 |
|  |  | Costos directes |  |  | 42.49 |
