# Impermeabilització baix revestiment ceràmic o petri

- Propietat de l'arxiu: CYPE INGENIEROS, S.A.
- Format: FIEBDC-3/2002
- Divisa: EUR
- Costos indirectes: 3.00 %
- IVA: 21.00 %

## N Aïllaments e impermeabilitzacions

### NI Impermeabilitzacions

#### NIH Locals humits

**NIH070** m² Impermeabilització baix revestiment ceràmic o petri, en paraments verticals i horitzontals de locals humits, amb el sistema Webersys Protec "WEBER", format per dues capes d'impermeabilitzant líquid elàstic, Webersys Protec "WEBER", amb un rendiment de 0,8 kg/m²; i banda de reforç Weber Imperbanda "WEBER" de 120 mm d'amplada, en punts singulars; prèvia aplicació d'emprimació, Weberprim RP "WEBER".
Impermeabilització baix revestiment ceràmic o petri, en paraments verticals i horitzontals de locals humits, amb el sistema Webersys Protec "WEBER", format per dues capes d'impermeabilitzant líquid elàstic, Webersys Protec "WEBER", amb un rendiment de 0,8 kg/m²; i banda de reforç Weber Imperbanda "WEBER" de 120 mm d'amplada, en punts singulars; prèvia aplicació d'emprimació, Weberprim RP "WEBER".
Inclou: Neteja i preparació de la superfície suport. Aplicació de l'emprimació. Col·locació de la banda de reforç. Aplicació de la primera capa d'impermeabilitzant. Aplicació de la segona capa d'impermeabilitzant.
Criteri d'amidament de projecte: Superfície mesurada segons documentació gràfica de Projecte.
Criteri de mesura d'obra: Es mesurarà la superfície realment executada segons especificacions de Projecte.
Criteri de valoració econòmica: El preu no inclou el revestiment.

| Codi | Ut | Descripció | Rendiment | Preu | Import |
|---|---|---|---|---|---|
| mt15web040a | kg | Emprimació a base de resines sintètiques i additius específics, Weberprim RP "WEBER". (material) | 0.170 | 7.50 | 1.28 |
| mt15web050a | kg | Impermeabilitzant líquid elàstic, Webersys Protec "WEBER", a base de resines sintètiques, càrregues minerals i additius especials. (material) | 0.800 | 9.13 | 7.30 |
| mt15web060a | m² | Banda de reforç Weber Imperbanda "WEBER" de 120 mm d'amplada, a base d'elastòmers i polièster (material) | 0.800 | 1.66 | 1.33 |
| mo032 | h | Oficial 1ª aplicador de productes impermeabilitzants. (mà d'obra) | 0.285 | 23.78 | 6.78 |
| mo070 | h | Ajudant aplicador de productes impermeabilitzants. (mà d'obra) | 0.142 | 21.14 | 3.00 |
| % | % | Costos directes complementaris | 2 % | 19.69 | 0.39 |
|  |  | Costos directes |  |  | 20.08 |
