# Reparació de junt de dilatació. Sistema "PANTALLAX"

- Propietat de l'arxiu: CYPE INGENIEROS, S.A.
- Format: FIEBDC-3/2002
- Divisa: EUR
- Costos indirectes: 3.00 %
- IVA: 21.00 %

## N Aïllaments e impermeabilitzacions

### NI Impermeabilitzacions

#### NIJ Junts

**NIJ041** m Reparació de junt de dilatació. Sistema "PANTALLAX".
Reparació de junt de dilatació en llosa de fonamentació, per sota del nivell freàtic. Sistema "PANTALLAX", format per sistema Injet-Flex, injecció de resina hidroexpansiva flexible de poliuretà, hidròfoba, (rendiment: 3 kg/m); obertura d'encaixonat de 3-5x25 cm; i segellat de junt, sistema Mortar, amb morter per a reparació i impermeabilització, (rendiment: 18 kg/m).
Inclou: Replanteig. Col·locació dels injectors. Injecció de la resina. Retirada del tub per a injecció de resina. Obertura del encaixonat. Aplicació de la impermeabilització.
Criteri d'amidament de projecte: Longitud mesurada segons documentació gràfica de Projecte.
Criteri de mesura d'obra: Es mesurarà la longitud realment executada segons especificacions de Projecte.

| Codi | Ut | Descripció | Rendiment | Preu | Import |
|---|---|---|---|---|---|
| mt15ppi010 | kg | Resina hidroexpansiva flexible de poliuretà, hidròfoba, de baixa viscositat, per a sistema Injet-Flex "PANTALLAX". (material) | 3.000 | 10.58 | 31.74 |
| mt15ppi020 | U | Injector, d'acer, de 16 mm de diàmetre exterior. (material) | 3.300 | 5.50 | 18.15 |
| mt09rev030a | kg | Morter per a reparació i impermeabilització de superfícies, sistema Mortar "PANTALLAX". (material) | 18.000 | 0.90 | 16.20 |
| mq08gel010k | h | Grup electrògen insonoritzat, trifàsic, de 45 kVA de potència. (maquinària) | 0.104 | 5.38 | 0.56 |
| mq03mpi020b | h | Equip complet per a realització d'injeccions de resines expansives a pressió. (maquinària) | 0.058 | 107.00 | 6.21 |
| mo032 | h | Oficial 1ª aplicador de productes impermeabilitzants. (mà d'obra) | 0.522 | 29.67 | 15.49 |
| mo070 | h | Ajudant aplicador de productes impermeabilitzants. (mà d'obra) | 0.522 | 26.39 | 13.78 |
| % | % | Costos directes complementaris | 2 % | 102.13 | 2.04 |
|  |  | Costos directes |  |  | 104.17 |
