# Segellat de junta de dilatació amb banda elàstica impermeable

- Propietat de l'arxiu: CYPE INGENIEROS, S.A.
- Format: FIEBDC-3/2002
- Divisa: EUR
- Costos indirectes: 3.00 %
- IVA: 21.00 %

## N Aïllaments e impermeabilitzacions

### NI Impermeabilitzacions

#### NIJ Junts

**NIJ050** m Segellat de junta de dilatació amb banda elàstica impermeable.
Segellat de junta de dilatació amb banda elàstica impermeable d'elastòmer termoplàstic, de 140 mm d'amplada i 1,2 mm de gruix, col·locada amb cavalcaments, fixada al suport mitjançant morter bicomponent d'altes prestacions, a base de resina epoxi, (rendiment: 0,75 kg/m), aplicat en dues capes, la primera capa abans de la col·locació de la banda i la segona capa després de la col·locació de la banda, deixant lliure la zona de la banda exposada al moviment.
Inclou: Preparació del suport. Aplicació de la primera capa d'adhesiu. Col·locació de la banda. Aplicació de la segona capa d'adhesiu.
Criteri d'amidament de projecte: Longitud mesurada segons documentació gràfica de Projecte.
Criteri de mesura d'obra: Es mesurarà la longitud realment executada segons especificacions de Projecte.

| Codi | Ut | Descripció | Rendiment | Preu | Import |
|---|---|---|---|---|---|
| mt09lid040d | kg | Morter bicomponent d'altes prestacions, a base de resina epoxi. (material) | 0.750 | 16.75 | 12.56 |
| mt09lid050q | m | Banda elàstica impermeable d'elastòmer termoplàstic, de 140 mm d'amplada i 1,2 mm de gruix, per a segellat de juntes de moviment. (material) | 1.100 | 7.96 | 8.76 |
| op00pis010 |  | Pistola d'aire calent per a soldadura de materials termoplàstics. | 1.000 | 0.00 | 0.00 |
| mo032 | h | Oficial 1ª aplicador de productes impermeabilitzants. (mà d'obra) | 0.261 | 29.67 | 7.74 |
| mo070 | h | Ajudant aplicador de productes impermeabilitzants. (mà d'obra) | 0.261 | 26.39 | 6.89 |
| % | % | Costos directes complementaris | 2 % | 35.95 | 0.72 |
|  |  | Costos directes |  |  | 36.67 |
