# Làmina desolidaritzant d'estructura nodular de polietilè, de 1 m d'amplada i 3 mm de gruix, per a desolidarització sota terra ceràmic o de pedra natural (no inclòs en aquest preu)

- Propietat de l'arxiu: CYPE INGENIEROS, S.A.
- Format: FIEBDC-3/2002
- Divisa: EUR
- Costos indirectes: 3.00 %
- IVA: 21.00 %

## N Aïllaments e impermeabilitzacions

### NI Impermeabilitzacions

#### NIN Terres

**NIN015** m² Làmina desolidaritzant d'estructura nodular de polietilè, de 1 m d'amplada i 3 mm de gruix, per a desolidarització sota terra ceràmic o de pedra natural (no inclòs en aquest preu).
Làmina desolidaritzant d'estructura nodular de polietilè, de 1 m d'amplada i 3 mm de gruix, amb ambdues cares revestides de geotèxtil no teixit de polipropilè, per a desolidarització sota terra ceràmic o de pedra natural (no inclòs en aquest preu), fixada al suport amb adhesiu cimentós millorat, C2 E, amb temps obert ampliat, estès amb plana dentada. Inclús preparació de la superfície suport, talls, segellat de juntes amb adhesiu i banda de reforç.
Inclou: Tall i preparació de la làmina de desolidarització. Estès de l'adhesiu cimentós sobre la superfície suport. Col·locació de la làmina de desolidarització. Segellat de junts.
Criteri d'amidament de projecte: Superfície mesurada segons documentació gràfica de Projecte.
Criteri de mesura d'obra: Es mesurarà la superfície realment executada segons especificacions de Projecte.

| Codi | Ut | Descripció | Rendiment | Preu | Import |
|---|---|---|---|---|---|
| mt09mcr250a | kg | Adhesiu cimentós millorat, C2 E, amb temps obert ampliat, segons UNE-EN 12004, per a la fixació de geomembranes, compost per ciments especials, àrids seleccionats i resines sintètiques. (material) | 2.000 | 0.70 | 1.40 |
| mt15rev180a | m² | Làmina desolidaritzant d'estructura nodular de polietilè, de 1 m d'amplada i 3 mm de gruix, amb ambdues cares revestides de geotèxtil no teixit de polipropilè, subministrada en rotllos de 30 m de longitud. (material) | 1.050 | 13.89 | 14.58 |
| mt15rev170a | kg | Adhesiu, color marró, per la closa de juntes. (material) | 0.300 | 15.50 | 4.65 |
| mt15rev140a | m | Banda de reforç, de 180 mm d'amplada, composta d'una doble fulla de poliolefina termoplàstica amb acetat de vinil etilè, amb ambdues cares revestides de fibres de polièster no teixides, de 0,8 mm d'espessor i 600 g/m², subministrada en rotllos de 30 m de longitud. (material) | 1.200 | 3.96 | 4.75 |
| mo029 | h | Oficial 1ª aplicador de làmines impermeabilitzants. (mà d'obra) | 0.130 | 23.78 | 3.09 |
| mo067 | h | Ajudant aplicador de làmines impermeabilitzants. (mà d'obra) | 0.130 | 21.14 | 2.75 |
| % | % | Costos directes complementaris | 2 % | 31.22 | 0.62 |
|  |  | Costos directes |  |  | 31.84 |
