# Aiguafons realitzat amb doble envà alleugerit de 9 cm de gruix cadascun, massissat de morter de ciment M-5 i làmina d'alumini de 600 mm de desenvolupament amb clivelles

- Propietat de l'arxiu: CYPE INGENIEROS, S.A.
- Format: FIEBDC-3/2002
- Divisa: EUR
- Costos indirectes: 3.00 %
- IVA: 21.00 %

## Q Cobertes

### QR Acabaments

#### QRL Aiguafons, tremujals i careners

**QRL010** m Aiguafons realitzat amb doble envà alleugerit de 9 cm de gruix cadascun, massissat de morter de ciment M-5 i làmina d'alumini de 600 mm de desenvolupament amb clivelles.
Formació d'aiguafons amb doble envà alleugerit de 9 cm de gruix cadascun, de maó ceràmic buit de 29x14x9 cm, rebuts amb morter de ciment M-5, massissat de morter de ciment M-5 per a rebre la làmina d'alumini de 600 mm de desenvolupament amb clivelles. Inclús p/p de làmina d'alumini, peces especials, cavalcaments, fixacions, connexions a baixants i junt d'estanquitat.
Inclou: Neteja i preparació de la superfície. Formació de envans alleugerats. Rematada superior dels envans alleugerats mitjançant morter de ciment. Col·locació de la làmina. Solapaments i connexions a baixants.
Criteri d'amidament de projecte: Longitud mesurada en veritable magnitud, segons documentació gràfica de Projecte.
Criteri de mesura d'obra: Es mesurarà en veritable magnitud, la longitud realment executada segons especificacions de Projecte.

| Codi | Ut | Descripció | Rendiment | Preu | Import |
|---|---|---|---|---|---|
| mt13tle050 | Ut | Làmina d'alumini de 600 mm de desenvolupament amb clivelles, per a reforç d'aiguafons. (material) | 0.400 | 13.34 | 5.34 |
| mt04lcc010c | Ut | Maó ceràmic buit (totxana), per revestir, 29x14x9 cm, segons UNE-EN 771-1. (material) | 20.000 | 0.22 | 4.40 |
| mt09mor010c | m³ | Morter de ciment CEM II/B-P 32,5 N tipus M-5, confeccionat en obra con 250 kg/m³ de ciment i una proporció en volum 1/6. (material) | 0.027 | 115.30 | 3.11 |
| op00ciz010 |  | Cisalla. | 1.000 | 0.00 | 0.00 |
| mo019 | h | Oficial 1ª construcció. (mà d'obra) | 1.336 | 23.30 | 31.13 |
| mo075 | h | Ajudant construcció. (mà d'obra) | 0.711 | 20.68 | 14.70 |
| mo111 | h | Peó ordinari construcció. (mà d'obra) | 0.668 | 19.47 | 13.01 |
| % | % | Costos directes complementaris | 2 % | 71.69 | 1.43 |
|  |  | Costos directes |  |  | 73.12 |
