# Peces especials per a coberta inclinada de teules ceràmiques

- Propietat de l'arxiu: CYPE INGENIEROS, S.A.
- Format: FIEBDC-3/2002
- Divisa: EUR
- Costos indirectes: 3.00 %
- IVA: 21.00 %

## Q Cobertes

### QU Components de cobertes inclinades i corbes

#### QUT De teules ceràmiques

**QUT032** U Peces especials per a coberta inclinada de teules ceràmiques.
Cavalló ceràmic de 3 vies, acabat amb engalba color vermell, 32,5x42,5x14,5 cm, per a teules corbes, rebut amb morter de ciment, industrial, M-5; per a coberta inclinada.
Inclou: Col·locació de les teules amb morter.
Criteri d'amidament de projecte: Nombre d'unitats previstes, segons documentació gràfica de Projecte.
Criteri de mesura d'obra: Es mesurarà el nombre d'unitats realment executades segons especificacions de Projecte.

| Codi | Ut | Descripció | Rendiment | Preu | Import |
|---|---|---|---|---|---|
| mt13tac058aa | U | Cavalló ceràmic de 3 vies, acabat amb engalba color vermell, 32,5x42,5x14,5 cm, per a teules corbes, segons UNE-EN 1304. (material) | 1.000 | 67.62 | 67.62 |
| mt08aaa010a | m³ | Aigua. (material) | 0.010 | 1.50 | 0.02 |
| mt09mif010ca | t | Morter industrial per a obra de paleta, de ciment, color gris, categoria M-5 (resistència a compressió 5 N/mm²), subministrat en sacs, segons UNE-EN 998-2. (material) | 0.056 | 53.48 | 2.99 |
| mo020 | h | Oficial 1ª construcció. (mà d'obra) | 0.210 | 29.67 | 6.23 |
| mo113 | h | Peó ordinari construcció. (mà d'obra) | 0.171 | 24.86 | 4.25 |
| % | % | Costos directes complementaris | 2 % | 81.11 | 1.62 |
|  |  | Costos directes |  |  | 82.73 |
