# Punt singular per a coberta inclinada de zinc

- Propietat de l'arxiu: CYPE INGENIEROS, S.A.
- Format: FIEBDC-3/2002
- Divisa: EUR
- Costos indirectes: 3.00 %
- IVA: 21.00 %

## Q Cobertes

### QU Components de cobertes inclinades y curvas

#### QUZ De safates de zinc

**QUZ011** m Punt singular per a coberta inclinada de zinc.
Trobada frontal de vessant amb parament vertical per a coberta inclinada amb una pendent major del 5%, amb xapa plegada de zinc, de 0,7 mm d'espessor, 25 cm de desenvolupament i 8 plecs, amb junt d'estanquitat. Inclús accessoris de fixació de les peces a la cobertura i massilla de base neutra monocomponent, per closa de juntes.
Inclou: Replanteig i col·locació de l'acabat. Fixació mecànica. Col·locació de la junta d'estanquitat.
Criteri d'amidament de projecte: Longitud amidada segons documentació gràfica de Projecte, incrementada en 5 cm a cada costat.
Criteri de mesura d'obra: Es mesurarà la longitud realment executada segons especificacions de Projecte, incloent els acords en els suports.

| Codi | Ut | Descripció | Rendiment | Preu | Import |
|---|---|---|---|---|---|
| mt13ccz030oc | m | Xapa plegada de zinc, de 0,7 mm d'espessor, 25 cm de desenvolupament i 8 plecs, per a trobada frontal de vessant amb parament vertical. (material) | 1.000 | 6.57 | 6.57 |
| mt13ccg030d | U | Cargol autoroscant de 6,5x130 mm d'acer galvanitzat, amb volandera. (material) | 6.000 | 0.35 | 2.10 |
| mt21vva011 | l | Massilla de base neutra monocomponent, per closa de juntes; per a aplicar amb pistola. (material) | 0.025 | 14.13 | 0.35 |
| mt13ccg040 | m | Junt d'estanquitat per a xapes perfilades d'acer. (material) | 1.000 | 2.66 | 2.66 |
| mo051 | h | Oficial 1ª muntador de tancaments industrials. (mà d'obra) | 0.245 | 28.39 | 6.96 |
| mo098 | h | Ajudant muntador de tancaments industrials. (mà d'obra) | 0.123 | 24.46 | 3.01 |
| % | % | Costos directes complementaris | 2 % | 21.65 | 0.43 |
|  |  | Costos directes |  |  | 22.08 |
