# Alicatat amb rajoles ceràmiques de gres porcellànic

- Propietat de l'arxiu: CYPE INGENIEROS, S.A.
- Format: FIEBDC-3/2002
- Divisa: EUR
- Costos indirectes: 3.00 %
- IVA: 21.00 %

## R Revestiments i extradossats

### RA Enrajolats

#### RAG De rajoles ceràmiques

**RAG055** m² Alicatat amb rajoles ceràmiques de gres porcellànic, estil ciment, sèrie Skyline "GRESPANIA", acabat mat en color blanc, 22x90 cm i 10 mm de gruix, col·locades sobre una superfície suport de morter de ciment o formigó en parament exterior, rebudes amb adhesiu cimentós millorat, C2 color gris, sense junt (separació entre rajoles entre 1,5 i 3 mm); amb cantoneres de PVC.
Alicatat amb rajoles ceràmiques de gres porcellànic, estil ciment, sèrie Skyline "GRESPANIA", acabat mat en color blanc, 22x90 cm i 10 mm de gruix, col·locades sobre una superfície suport de morter de ciment o formigó en parament exterior, rebudes amb adhesiu cimentós millorat, C2 sense cap característica addicional, color gris, estès amb plana sobre superfície suport, i rejuntat amb morter de junts cimentós tipus L, color blanc, per junts de fins a 3 mm. Inclús preparació de la superfície suport de morter de ciment o formigó, replanteig, talls i junts; amb cantoneres de PVC, i neteja final.
Inclou: Preparació de la superfície suport. Replanteig de nivells i disposició de rajoles. Col·locació de mestres o regles. Preparació i aplicació de l'adhesiu. Formació de juntes de moviment. Col·locació de les rajoles. Execució de cantonades. Rejuntat de rajoles. Acabat i neteja final.
Criteri d'amidament de projecte: Superfície mesurada segons documentació gràfica de Projecte, deduint els buits de superfície major de 3 m². No s'ha incrementat l'amidament per trencaments i retallades, ja que en la descomposició s'ha considerat un 5% més de peces.
Criteri de mesura d'obra: Es mesurarà la superfície realment executada segons especificacions de Projecte, deduint els buits de superfície major de 3 m².

| Codi | Ut | Descripció | Rendiment | Preu | Import |
|---|---|---|---|---|---|
| mt09mcr021m | kg | Adhesiu cimentós millorat, C2 segons UNE-EN 12004, color gris. (material) | 6.000 | 0.41 | 2.46 |
| mt19awa010 | m | Cantonera de PVC en cantonades enrajolades. (material) | 0.500 | 1.32 | 0.66 |
| mt19agp010aabh | m² | Rajola ceràmica de gres porcellànic, estil ciment, sèrie Skyline "GRESPANIA", acabat mat en color blanc, 22x90 cm i 10 mm de gruix, capacitat d'absorció d'aigua E<0,5%, grup BIa, segons UNE-EN 14411. (material) | 1.050 | 52.77 | 55.41 |
| mt09mcp020bv | kg | Morter de junts cimentós tipus L, color blanc, per junts de fins a 3 mm, compost per ciment blanc d'alta resistència i additius especials. (material) | 0.500 | 1.62 | 0.81 |
| op00sie030 |  | Serra de disc de diamant, per a taula de treball, de tall humit. | 1.000 | 0.00 | 0.00 |
| op00amo010 |  | Mola o radial. | 1.000 | 0.00 | 0.00 |
| op00tal010 |  | Trepant. | 1.000 | 0.00 | 0.00 |
| mo024 | h | Oficial 1ª enrajolador. (mà d'obra) | 0.481 | 24.50 | 11.78 |
| mo062 | h | Ajudant enrajolador. (mà d'obra) | 0.240 | 21.75 | 5.22 |
| % | % | Costos directes complementaris | 2 % | 76.34 | 1.53 |
|  |  | Costos directes |  |  | 77.87 |
