# Capa de terminació d'estuc de morter natural de calç sense additius sobre capa base, en parament interior

- Propietat de l'arxiu: CYPE INGENIEROS, S.A.
- Format: FIEBDC-3/2002
- Divisa: EUR
- Costos indirectes: 3.00 %
- IVA: 21.00 %

## R Revestiments i extradossats

### RB Morters industrials per a enlluït i lliscat

#### RBL Morters naturals de calç sense additius

**RBL041** m² Capa de terminació d'estuc de morter natural de calç sense additius sobre capa base, en parament interior.
Capa de terminació d'estuc de morter de calç sense additius, formada per una capa de regularització de morter natural de calç sense additius, tipus GP CSII W1, segons UNE-EN 998-1, de color blanc, de 2 mm d'espessor, sobre la qual s'aplica una segona capa de morter natural de calç sense additius, tipus CR CSII W1, segons UNE-EN 998-1, de color Beix, de 2 mm d'espessor, amb acabat remolinat, aplicat manualment, sobre capa base de morter natural de calç sense additius, en parament interior vertical, de fins 3 m d'altura.
Criteri de valoració econòmica: El preu inclou la protecció dels elements de l'entorn que puguin veure's afectats durant els treballs i la resolució de punts singulars, però no inclou la capa base de morter.
Inclou: Especejament de panys de treball. Preparació del morter. Aplicació del morter. Realització de juntes i punts singulars. Execució de l'acabat. Cura del morter.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt08aaa010a | m³ | Aigua. (material) | 0.005 | 1.50 | 0.01 |
| mt28mcu021b | kg | Morter natural de calç sense additius, tipus GP CSII W1, segons UNE-EN 998-1, per a ús en interiors o en exteriors, de color blanc, compost per calç hidratada en pols CL 90-S, segons UNE-EN 459-1, àrids seleccionats, sense pigmentació i pols de marbre, subministrat en sacs. (material) | 4.000 | 0.59 | 2.36 |
| mt28mcu020be1 | kg | Morter natural de calç sense additius, tipus CR CSII W1, segons UNE-EN 998-1, per a ús en interiors o en exteriors, de color Beix, compost per calç hidratada en pols CL 90-S, segons UNE-EN 459-1, àrids seleccionats, pigments minerals i pols de marbre, subministrat en sacs. (material) | 4.000 | 1.70 | 6.80 |
| mt27wav020a | m | Cinta adhesiva de pintor, de 25 mm d'amplada. (material) | 0.750 | 0.10 | 0.08 |
| op00tal020 |  | Trepant amb batedora. | 1.000 | 0.00 | 0.00 |
| mo039 | h | Oficial 1ª revocador. (mà d'obra) | 1.288 | 29.67 | 38.21 |
| mo111 | h | Peó especialitzat revocador. (mà d'obra) | 0.365 | 26.12 | 9.53 |
| % | % | Costos directes complementaris | 4 % | 56.99 | 2.28 |
|  |  | Costos directes |  |  | 59.27 |
