# Pintura anticarbonatació

- Propietat de l'arxiu: CYPE INGENIEROS, S.A.
- Format: FIEBDC-3/2002
- Divisa: EUR
- Costos indirectes: 3.00 %
- IVA: 21.00 %

## R Revestiments i extradossats

### RL Tractaments superficials de protecció

#### RLB Anticarbonatació

**RLB010** m² Pintura anticarbonatació.
Aplicació manual de dues mans de pintura per a interior i exterior, pintura a base de copolímers acrílics a emulsió aquosa, a base de copolímers acrílics a emulsió aquosa, color blanc, acabat mat, textura llisa, (rendiment: 0,3 l/m² cada mà), per a la protecció del formigó o morter enfront de la carbonatació i ambients agressius contaminats.
Inclou: Neteja de la superfície suport. Aplicació d'una mà de fons i una mà d'acabat.
Criteri d'amidament de projecte: Superfície mesurada segons documentació gràfica de Projecte.
Criteri de mesura d'obra: Es mesurarà la superfície realment executada segons especificacions de Projecte.

| Codi | Ut | Descripció | Rendiment | Preu | Import |
|---|---|---|---|---|---|
| mt27tso030i | l | Pintura per a interior i exterior, pintura a base de copolímers acrílics a emulsió aquosa, a base de copolímers acrílics a emulsió aquosa, color blanc, acabat mat, textura llisa, permeable al vapor d'aigua i resistent als raigs UV, per a la protecció de formigó o morter, enfront de la carbonatació i ambients agressius contaminats, segons UNE-EN 1504-2. (material) | 0.600 | 3.65 | 2.19 |
| mo038 | h | Oficial 1ª pintor. (mà d'obra) | 0.197 | 29.67 | 5.84 |
| mo076 | h | Ajudant pintor. (mà d'obra) | 0.197 | 26.39 | 5.20 |
| % | % | Costos directes complementaris | 2 % | 13.23 | 0.26 |
|  |  | Costos directes |  |  | 13.49 |
