# Esmalt sintètic per a fusta

- Propietat de l'arxiu: CYPE INGENIEROS, S.A.
- Format: FIEBDC-3/2002
- Divisa: EUR
- Costos indirectes: 3.00 %
- IVA: 21.00 %

## R Revestiments i extradossats

### RM Pintures i tractaments sobre suport de fusta

#### RME Esmalts

**RME020** m² Esmalt sintètic per a fusta.
Aplicació manual de dues mans d'esmalt sintètic brillant per a interior, color blanc, diluïdes amb un 5% a 15% de diluent, (rendiment: 0,067 l/m² cada mà); prèvia aplicació d'una mà d'emprimació segelladora per a interior i exterior, formulada amb resines alcídiques i pigments seleccionats, color blanc, per a aplicar amb brotxa, corró o pistola, (rendiment: 0,113 l/m²), sobre superfície de baranes o passamans de fusta, en interiors.
Criteri de valoració econòmica: El preu inclou la protecció dels elements de l'entorn que puguin veure's afectats durant els treballs, però no inclou la preparació del suport.
Inclou: Aplicació d'una mà de fons. Aplicació de dues mans d'acabat.
Criteri d'amidament de projecte: Superfície mesurada segons documentació gràfica de Projecte, sense descomptar buits, considerant la superfície que tanquen, definida per les seves dimensions màximes, per una sola cara.
Criteri de mesura d'obra: Es mesurarà la superfície realment executada segons especificacions de Projecte, per una sola cara, considerant la superfície que tanquen, definida per les seves dimensions màximes.

| Codi | Ut | Descripció | Rendiment | Preu | Import |
|---|---|---|---|---|---|
| mt27plj010a | l | Emprimació segelladora per a interior i exterior, formulada amb resines alcídiques i pigments seleccionats, color blanc, per a aplicar amb brotxa, corró o pistola, amb un contingut de substàncies orgàniques volàtils (VOC) < 350 g/l, per a aplicar amb brotxa, corró o pistola. (material) | 0.113 | 15.71 | 1.78 |
| mt27ess120a | l | Esmalt sintètic brillant per a interior, a base de resines alcídiques i pigments, exempt de plom, color blanc, aplicat amb brotxa, corró o pistola, amb un contingut de substàncies orgàniques volàtils (VOC) < 300 g/l, Euroclasse B-s1, d0 de reacció al foc, segons UNE-EN 13501-1, per a aplicar amb brotxa, corró o pistola. (material) | 0.134 | 23.26 | 3.12 |
| mt27lni004 | l | Diluent, a base d'una mescla d'hidrocarburs alifàtics. (material) | 0.013 | 3.62 | 0.05 |
| op00tal020 |  | Trepant amb batedora. | 1.000 | 0.00 | 0.00 |
| mo038 | h | Oficial 1ª pintor. (mà d'obra) | 0.365 | 29.67 | 10.83 |
| mo076 | h | Ajudant pintor. (mà d'obra) | 0.070 | 26.39 | 1.85 |
| % | % | Costos directes complementaris | 2 % | 17.63 | 0.35 |
|  |  | Costos directes |  |  | 17.98 |
