# Lasur natural per a fusta

- Propietat de l'arxiu: CYPE INGENIEROS, S.A.
- Format: FIEBDC-3/2002
- Divisa: EUR
- Costos indirectes: 3.00 %
- IVA: 21.00 %

## R Revestiments i extradossats

### RM Pintures i tractaments sobre suport de fusta

#### RMN Lasurs naturals

**RMN010** m² Lasur natural per a fusta.
Aplicació manual de dues mans de lasur natural per a interior, a porus obert, incolor, acabat brillant, sense diluir, (rendiment: 0,08 l/m² cada mà); (), sobre superfície de revestiment mural de fusta, en interiors. Inclús líquid protector incolor per a tractament preventiu contra insectes xilòfags.
Criteri de valoració econòmica: El preu inclou la protecció dels elements de l'entorn que puguin veure's afectats durant els treballs.
Inclou: Aplicació del tractament. Aplicació de dues mans d'acabat.
Criteri d'amidament de projecte: Superfície mesurada segons documentació gràfica de Projecte.
Criteri de mesura d'obra: Es mesurarà la superfície realment executada segons especificacions de Projecte.

| Codi | Ut | Descripció | Rendiment | Preu | Import |
|---|---|---|---|---|---|
| mt27tlr060a | l | Líquid protector incolor per a tractament preventiu contra insectes xilòfags, per a aplicar amb brotxa o corró. (material) | 0.063 | 11.04 | 0.70 |
| mt27lsn020a | l | Lasur natural per a interior, a porus obert, incolor, acabat brillant, a base d'olis vegetals, resines vegetals i pigments naturals, amb un contingut de substàncies orgàniques volàtils (VOC) < 140 g/l, per a aplicar amb brotxa o pistola. (material) | 0.160 | 12.69 | 2.03 |
| op00tal020 |  | Trepant amb batedora. | 1.000 | 0.00 | 0.00 |
| mo038 | h | Oficial 1ª pintor. (mà d'obra) | 0.351 | 29.67 | 10.41 |
| mo076 | h | Ajudant pintor. (mà d'obra) | 0.070 | 26.39 | 1.85 |
| % | % | Costos directes complementaris | 2 % | 14.99 | 0.30 |
|  |  | Costos directes |  |  | 15.29 |
