# Esmalt sobre manyeria d'acer, acabat martelé

- Propietat de l'arxiu: CYPE INGENIEROS, S.A.
- Format: FIEBDC-3/2002
- Divisa: EUR
- Costos indirectes: 3.00 %
- IVA: 21.00 %

## R Revestiments i extradossats

### RN Pintures sobre suport metàl·lic

#### RNS Especials

**RNS020** m² Esmalt sobre manyeria d'acer, acabat martelé.
Aplicació manual de dues mans d'esmalt sintètic, color a escollir, acabat martelé, (rendiment: 0,1 l/m² cada mà); prèvia aplicació de dues mans d'emprimació sintètica antioxidant d'assecat ràpid, a base de resines alcídiques, color blanc, acabat mat (rendiment: 0,1 l/m² cada mà), sobre barana interior amb clavenda de barrots, d'acer.
Inclou: Preparació i neteja de la superfície suport. Aplicació de dues mans d'emprimació. Aplicació de dues mans d'acabat.
Criteri d'amidament de projecte: Superfície del polígon envolupant, mesurada segons documentació gràfica de Projecte, per una sola cara, sense descomptar buits.
Criteri de mesura d'obra: Es mesurarà la superfície del polígon envolupant de les unitats realment executades segons especificacions de Projecte, per una sola cara.

| Codi | Ut | Descripció | Rendiment | Preu | Import |
|---|---|---|---|---|---|
| mt27pfi140a | l | Emprimació sintètica antioxidant d'assecat ràpid, color blanc, acabat mat, a base de resines alcídiques i pigments antioxidants, d'alta resistència a la corrosió, per a aplicar amb brotxa o pistola. (material) | 0.200 | 10.91 | 2.18 |
| mt27esm010a | l | Esmalt sintètic, per a interior, color a escollir, acabat martelé, amb resistència a la intempèrie, per a aplicar amb brotxa, corró o pistola. (material) | 0.200 | 14.22 | 2.84 |
| op00dec010 |  | Decapador. | 1.000 | 0.00 | 0.00 |
| mo038 | h | Oficial 1ª pintor. (mà d'obra) | 0.824 | 29.67 | 24.45 |
| mo076 | h | Ajudant pintor. (mà d'obra) | 0.164 | 26.39 | 4.33 |
| % | % | Costos directes complementaris | 2 % | 33.80 | 0.68 |
|  |  | Costos directes |  |  | 34.48 |
