# Tractament per igualar la diferència de tonalitats en morters monocapa

- Propietat de l'arxiu: CYPE INGENIEROS, S.A.
- Format: FIEBDC-3/2002
- Divisa: EUR
- Costos indirectes: 3.00 %
- IVA: 21.00 %

## R Revestiments i extradossats

### RQ Sistemes monocapa industrials

#### RQY Reparacions

**RQY010** m² Tractament per igualar la diferència de tonalitats en morters monocapa.
Tractament superficial per igualar la diferència de tonalitats en morters monocapa, mitjançant l'aplicació manual de dues mans de revestiment, a base de copolímers acrílics en dispersió aquosa, pigments inorgànics estables, diòxid de titani i pigments estenedors seleccionats, color blanc, acabat mat, textura llisa, la primera mà diluïda amb un 20 a 30% d'aigua i la següent diluïda amb un 10 a 20% d'aigua, (rendiment: 0,146 l/m² cada mà).
Criteri de valoració econòmica: El preu inclou la protecció dels elements de l'entorn que puguin veure's afectats durant els treballs.
Inclou: Neteja i preparació de la superfície. Aplicació del producte. Neteja final.
Criteri d'amidament de projecte: Superfície mesurada segons documentació gràfica de Projecte.
Criteri de mesura d'obra: Es mesurarà la superfície realment executada segons especificacions de Projecte.

| Codi | Ut | Descripció | Rendiment | Preu | Import |
|---|---|---|---|---|---|
| mt27pir150a | l | Revestiment, a base de copolímers acrílics en dispersió aquosa, pigments inorgànics estables, diòxid de titani i pigments estenedors seleccionats, color blanc, acabat mat, textura llisa, impermeable a l'aigua de pluja, permeable al vapor d'aigua i resistent als raigs UV; per a aplicar amb brotxa, corró o pistola. (material) | 0.292 | 11.59 | 3.38 |
| op00tal020 |  | Trepant amb batedora. | 1.000 | 0.00 | 0.00 |
| mo038 | h | Oficial 1ª pintor. (mà d'obra) | 0.214 | 29.67 | 6.35 |
| mo076 | h | Ajudant pintor. (mà d'obra) | 0.214 | 26.39 | 5.65 |
| % | % | Costos directes complementaris | 2 % | 15.38 | 0.31 |
|  |  | Costos directes |  |  | 15.69 |
