# FIEBDC-3

- Propietat de l'arxiu: CYPE INGENIEROS, S.A.
- Format: FIEBDC-3/2002
- Divisa: EUR
- Costos indirectes: 3.00 %
- IVA: 21.00 %

| Codi | Ut | Descripció | Preu |
|---|---|---|---|
| mt09mcp020bB | kg | Morter de junts cimentós millorat, amb absorció d'aigua reduïda i resistència elevada a l'abrasió, tipus CG2 W A, segons UNE-EN 13888, color blanc, per junts de 2 a 15 mm, a base de ciment d'alta resistència, àrids seleccionats, additius especials i pigments, amb efecte antifloridura, antiverdet i preventiu de les eflorescències, hidrorepel·lent, especial per a rejuntat de tot tipus de peces ceràmiques i pedres naturals en zones de proliferació de microorganismes. (material) | 1.70 |
| mt09mor010c | m³ | Morter de ciment CEM II/B-P 32,5 N tipus M-5, confeccionat en obra con 250 kg/m³ de ciment i una proporció en volum 1/6. (material) | 115.30 |
| mt18acc050b | U | Creuetes de PVC per a separació entre 3 i 15 mm. (material) | 0.03 |
| mt18bdo020maa | m² |  |  |

## Altres textos de l'arxiu
- Peces de fang cuit, d'elaboració mecànica, de 100x100x15 mm, capacitat d'absorció d'aigua 6%
