# Paviment industrial de ciment amb solera de formigó en massa de 10 cm de gruix

- Propietat de l'arxiu: CYPE INGENIEROS, S.A.
- Format: FIEBDC-3/2002
- Divisa: EUR
- Costos indirectes: 3.00 %
- IVA: 21.00 %

## R Revestiments i extrasdossats

### RS Paviments

#### RSI Sistemes de paviments

**RSI010** m² Paviment industrial de ciment amb solera de formigó en massa de 10 cm de gruix, realitzada amb formigó HM-15/B/20/I fabricat en central i abocament des de camió, estès i vibrat manual; acabat mitjançant remolinat mecànic i tractat superficialment amb morter de rodolament, MasterTop 100 "BASF Construction Chemical", color Gris Natural, amb àrids de quars, pigments i additius, rendiment 5 kg/m².
Formació de paviment industrial de ciment amb solera de formigó en massa de 10 cm de gruix, realitzada con formigó HM-15/B/20/I fabricat en central i abocament des de camió; tratada superficialment amb morter de rodolament, MasterTop 100 "BASF Construction Chemical", color Gris Natural, compost de ciment, àrids seleccionats de quars, pigments orgànics i additius, amb un rendiment aproximat de 5 kg/m², empolsinat manualment sobre el formigó encara fresc. Inclús p/p de neteja de la superfície suport, estesa i vibrat del formigó mitjançant regla vibrant, embroquetat o connexió dels elements exteriors (cèrcols d'arquetes, boneres, caixes sifòniques, etc.) de les xarxes d'instal·lacions executades sota el paviment, remolinat mecànic de tota la superfície fins aconseguir que el morter quedi completament integrat en el formigó i neteja final de la superfície acabada. Sense incloure la preparació de la capa base existent, els junts de construcció, de retracció i de dilatació, ni els junts perimetrals.
Inclou: Neteja de la superfície suport. Replanteig de les juntes i draps de treball. Estesa de nivells mitjançant tocaments, mestres de formigó o regles. Reg de la superfície base. Abocament i compactació del formigó. Aplicació manual del morter, assegurant-se de la total cubrición del formigó fresc. Fratasado mecànic de la superfície.
Criteri d'amidament de projecte: Superfície mesurada en projecció horitzontal, segons documentació gràfica de Projecte.
Criteri de mesura d'obra: Es mesurarà, en projecció horitzontal, la superfície realment executada segons especificacions de Projecte.

| Codi | Ut | Descripció | Rendiment | Preu | Import |
|---|---|---|---|---|---|
| mt10hmf010Lm | m³ | Formigó HM-15/B/20/I, fabricat en central. (material) | 0.105 | 66.00 | 6.93 |
| mt09bnc010s | kg | Morter de rodolament, MasterTop 100 "BASF Construction Chemical", color Gris Natural, compost de ciment, àrids seleccionats de quars, pigments orgànics i additius, amb una densitat aparent de 1330 kg/m³, una resistència a la compressió de 75000 kN/m² i una resistència a la abrasió amb mètode Böhme UNE-EN 13892-3 de 10,9 cm³ / 50 cm². (material) | 5.000 | 0.49 | 2.45 |
| mq04dua020b | h | Dúmper de descàrrega frontal de 2 t de càrrega útil. (maquinària) | 0.022 | 9.27 | 0.20 |
| mq06vib020 | h | Regla vibrant de 3 m. (maquinària) | 0.018 | 4.67 | 0.08 |
| mq06fra010 | h | Arremolinadora mecànica de formigó. (maquinària) | 0.634 | 5.07 | 3.21 |
| au00auh020 |  | Canaleta per a abocament del formigó. | 1.000 | 0.00 | 0.00 |
| mo019 | h | Oficial 1ª construcció. (mà d'obra) | 0.347 | 23.30 | 8.09 |
| mo111 | h | Peó ordinari construcció. (mà d'obra) | 0.512 | 19.47 | 9.97 |
| % | % | Costos directes complementaris | 2 % | 30.93 | 0.62 |
|  |  | Costos directes |  |  | 31.55 |
