# Paviment de cautxú

- Propietat de l'arxiu: CYPE INGENIEROS, S.A.
- Format: FIEBDC-3/2002
- Divisa: EUR
- Costos indirectes: 3.00 %
- IVA: 21.00 %

## R Revestiments i extradossats

### RS Paviments

#### RSS De cautxú, de linòleum i vinílics

**RSS010** m² Paviment de cautxú.
Paviment de cautxú, color negre, amb botons, subministrat en rotllos de 1000x12000x2,5 mm. Col·locació en obra: amb adhesiu de contacte, sobre capa fina d'anivellació.
Criteri de valoració econòmica: El preu no inclou la capa fina d'anivellació.
Inclou: Replanteig i retallada del paviment. Aplicació de l'adhesiu. Col·locació del paviment. Resolució de trobades i punts singulars. Eliminació i neteja del material sobrant. Neteja final del paviment.
Criteri d'amidament de projecte: Superfície útil, mesura segons documentació gràfica de Projecte.
Criteri de mesura d'obra: Es mesurarà la superfície realment executada segons especificacions de Projecte.

| Codi | Ut | Descripció | Rendiment | Preu | Import |
|---|---|---|---|---|---|
| mt18dww010a | kg | Adhesiu de contacte a base de resina acrílica en dispersió aquosa, per a paviment de goma, cautxú, linòleum, PVC, moqueta i tèxtil. (material) | 0.250 | 4.62 | 1.16 |
| mt18dsi010i | m² | Làmina de cautxú, color negre, amb botons; subministrada en rotllos de 1000x12000x2,5 mm. (material) | 1.050 | 26.28 | 27.59 |
| op00tra010 |  | Traçador de junts. | 1.000 | 0.00 | 0.00 |
| op00cor040 |  | Talladora de vores. | 1.000 | 0.00 | 0.00 |
| mo026 | h | Oficial 1ª instal·lador de revestiments flexibles. (mà d'obra) | 0.228 | 29.67 | 6.76 |
| mo064 | h | Ajudant instal·lador de revestiments flexibles. (mà d'obra) | 0.114 | 26.39 | 3.01 |
| % | % | Costos directes complementaris | 2 % | 38.52 | 0.77 |
|  |  | Costos directes |  |  | 39.29 |
