# Paviment vinílic homogeni, en llosetes

- Propietat de l'arxiu: CYPE INGENIEROS, S.A.
- Format: FIEBDC-3/2002
- Divisa: EUR
- Costos indirectes: 3.00 %
- IVA: 21.00 %

## R Revestiments i extradossats

### RS Paviments

#### RSS De cautxú, de linòleum i vinílics

**RSS031** m² Paviment vinílic homogeni, en llosetes.
Paviment vinílic homogeni, de 2,0 mm d'espessor, amb tractament de protecció superficial a base de poliuretà, color a escollir, subministrat en llosetes de 61x61 cm; pes total: 3150 g/m²; classificació a l'ús, segons UNE-EN ISO 10874: classe 23 per a ús domèstic; classe 34 per a ús comercial; classe 43 per a ús industrial; reducció del soroll d'impactes 4 dB, segons UNE-EN ISO 10140; Euroclasse Bfl-s1 de reacció al foc, segons UNE-EN 13501-1. Col·locació en obra: amb adhesiu a base de copolímers acrílics modificats en dispersió aquosa, sobre capa fina d'anivellació.
Criteri de valoració econòmica: El preu no inclou la capa fina d'anivellació.
Inclou: Replanteig i retallada del paviment. Aplicació de l'adhesiu. Col·locació del paviment. Soldat d'unió i junts entre llosetes. Resolució de trobades i punts singulars. Eliminació i neteja del material sobrant. Neteja final del paviment.
Criteri d'amidament de projecte: Superfície útil, mesura segons documentació gràfica de Projecte, deduint els buits de superfície major de 1 m².
Criteri de mesura d'obra: Es mesurarà la superfície realment executada segons especificacions de Projecte, deduint els buits de superfície major de 1 m².

| Codi | Ut | Descripció | Rendiment | Preu | Import |
|---|---|---|---|---|---|
| mt18adq020a | kg | Adhesiu a base de copolímers acrílics modificats en dispersió aquosa, sense dissolvents, color beige, per a aplicar en interiors, per a l'encolat de paviments de PVC, linòleum i moqueta. (material) | 0.375 | 4.09 | 1.53 |
| mt18dsi031a | m² | Llosetes homogènies de PVC, de 61x61 cm i 2 mm de gruix, amb tractament de protecció superficial a base de poliuretà, color a escollir; pes total: 3150 g/m²; classificació a l'ús, segons UNE-EN ISO 10874: classe 23 per a ús domèstic; classe 34 per a ús comercial; classe 43 per a ús industrial; reducció del soroll d'impactes 4 dB, segons UNE-EN ISO 10140; Euroclasse Bfl-s1 de reacció al foc, segons UNE-EN 13501-1. (material) | 1.050 | 20.82 | 21.86 |
| op00tra010 |  | Traçador de junts. | 1.000 | 0.00 | 0.00 |
| op00cor040 |  | Talladora de vores. | 1.000 | 0.00 | 0.00 |
| mo026 | h | Oficial 1ª instal·lador de revestiments flexibles. (mà d'obra) | 0.285 | 29.67 | 8.46 |
| mo064 | h | Ajudant instal·lador de revestiments flexibles. (mà d'obra) | 0.142 | 26.39 | 3.75 |
| % | % | Costos directes complementaris | 2 % | 35.60 | 0.71 |
|  |  | Costos directes |  |  | 36.31 |
