# Entornpeu semirígid de PVC expandit, de 80 mm d'altura, fixat amb adhesiu

- Propietat de l'arxiu: CYPE INGENIEROS, S.A.
- Format: FIEBDC-3/2002
- Divisa: EUR
- Costos indirectes: 3.00 %
- IVA: 21.00 %

## R Revestiments i extradossats

### RS Paviments

#### RSS Flexibles

**RSS100** m Entornpeu semirígid de PVC expandit, de 80 mm d'altura, fixat amb adhesiu.
Entornpeu semirígid de PVC expandit, de 80 mm d'altura i 5 mm de gruix, color. Inclús neteja i preparació de la superfície suport, replanteig i fixació de l'entornpeu amb adhesiu.
Inclou: Neteja i preparació de la superfície suport. Replanteig. Tall, col·locació i fixació de l'entornpeu.
Criteri d'amidament de projecte: Longitud mesurada segons documentació gràfica de Projecte, sense incloure buits de portes. No s'ha incrementat l'amidament per trencaments i retallades, ja que en la descomposició s'ha considerat un 5% més de peces.
Criteri de mesura d'obra: Es mesurarà la longitud realment executada segons especificacions de Projecte.

| Codi | Ut | Descripció | Rendiment | Preu | Import |
|---|---|---|---|---|---|
| mt18dww020a | l | Adhesiu de cloroprè, de base solvent monocomponent. (material) | 0.080 | 5.43 | 0.43 |
| mt18rpv020b | m | Entornpeu semirígid de PVC expandit, de 80 mm d'altura i 5 mm de gruix, color, subministrat en trams de 3 m de longitud. (material) | 1.050 | 5.00 | 5.25 |
| op00pis010 |  | Pistola d'aire calent per a soldadura de materials termoplàstics. | 1.000 | 0.00 | 0.00 |
| mo026 | h | Oficial 1ª instal·lador de revestiments flexibles. (mà d'obra) | 0.165 | 24.50 | 4.04 |
| % | % | Costos directes complementaris | 2 % | 9.72 | 0.19 |
|  |  | Costos directes |  |  | 9.91 |
