# Fals sostre registrable de plaques d'escaiola

- Propietat de l'arxiu: CYPE INGENIEROS, S.A.
- Format: FIEBDC-3/2002
- Divisa: EUR
- Costos indirectes: 3.00 %
- IVA: 21.00 %

## R Revestiments i extradossats

### RT Falsos sostres en interiors

#### RTB Registrables, de plaques d'escaiola

**RTB025** m² Fals sostre registrable de plaques d'escaiola.
Fals sostre registrable suspès, situat a una altura menor de 4 m, constituït per: ESTRUCTURA: perfileria vista acabat lacat, color blanc, comprenent perfils primaris i secundaris, suspesos del forjat o element suport amb varetes i penjants; PLAQUES: plaques d'escaiola, de superfície fissurada, 60x60 cm. Inclús perfils angulars, fixacions per a l'ancoratge dels perfils i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12fac020b | U | Barra metàl·lica d'acer galvanitzat de 6 mm de diàmetre. (material) | 1.000 | 0.32 | 0.32 |
| mt12fac030a | m | Perfileria vista amb acabat lacat color blanc, per a falsos sostres registrables, inclús peces complementaries i especials. (material) | 4.000 | 0.87 | 3.48 |
| mt12fac060 | U | Perfil angular per acabaments perimetrals. (material) | 0.600 | 0.62 | 0.37 |
| mt12fac050 | U | Accessoris per a la instal·lació de falsos sostres registrables. (material) | 0.200 | 1.61 | 0.32 |
| mt12fpe020a | m² | Placa d'escaiola, de superfície fissurada, 60x60 cm, per col·locar sobre perfileria vista en falsos sostres enregistrables. (material) | 1.020 | 5.00 | 5.10 |
| op00fre010 |  | Fresadora. | 1.000 | 0.00 | 0.00 |
| op00ato010 |  | Tornavís. | 1.000 | 0.00 | 0.00 |
| mo035 | h | Oficial 1ª escaiolista. (mà d'obra) | 0.319 | 29.67 | 9.46 |
| mo117 | h | Peó escaiolista. (mà d'obra) | 0.319 | 24.86 | 7.93 |
| % | % | Costos directes complementaris | 2 % | 26.98 | 0.54 |
|  |  | Costos directes |  |  | 27.52 |
