# Fals sostre registrable de plaques d'escaiola. Sistema Focnoplak "EL ALTERÓN"

- Propietat de l'arxiu: CYPE INGENIEROS, S.A.
- Format: FIEBDC-3/2002
- Divisa: EUR
- Costos indirectes: 3.00 %
- IVA: 21.00 %

## R Revestiments i extradossats

### RT Falsos sostres en interiors

#### RTB Registrables, de plaques d'escaiola

**RTB029** m² Fals sostre registrable de plaques d'escaiola. Sistema Focnoplak "EL ALTERÓN".
Fals sostre registrable suspès, situat a una altura menor de 4 m. Sistema Focnoplak "EL ALTERÓN", constituït per: ESTRUCTURA: perfileria semioculta, d'acer galvanitzat, color blanc, amb sola de 24 mm d'amplària, comprenent perfils primaris i secundaris, suspesos del forjat o element suport amb tirants regulables formats per vareta llisa i ganxo; PLAQUES: plaques d'escaiola amb les vores rebaixades, acabat natural, reforçades amb fibra de vidre, de 60x60 cm, model Fisurado. Inclús perfils angulars, Focnoplak "EL ALTERÓN", fixacions per a l'ancoratge dels perfils, i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12pea500a | m | Perfil angular d'acer galvanitzat, de color blanc, de 3000 mm de longitud i 20x24 mm de secció, Focnoplak "EL ALTERÓN", per la realització de falsos sostres registrables, segons UNE-EN 13964. (material) | 0.500 | 1.61 | 0.81 |
| mt12pea550 | U | Tirant regulable amb vareta llisa de 1 m de longitud i 3 mm de diàmetre i ganxo, "EL ALTERÓN". (material) | 1.000 | 1.08 | 1.08 |
| mt12pea510b | m | Perfil primari d'acer galvanitzat, de color blanc, de 3600 mm de longitud, 24 mm d'amplada i 38 mm d'altura, Focnoplak "EL ALTERÓN", per la realització de falsos sostres registrables, segons UNE-EN 13964. (material) | 0.840 | 1.94 | 1.63 |
| mt12pea510d | m | Perfil secundari d'acer galvanitzat, de color blanc, de 1200 mm de longitud, 24 mm d'amplada i 38 mm d'altura, Focnoplak "EL ALTERÓN", per la realització de falsos sostres registrables, segons UNE-EN 13964. (material) | 1.700 | 1.94 | 3.30 |
| mt12pea510f | m | Perfil secundari d'acer galvanitzat, de color blanc, de 600 mm de longitud, 24 mm d'amplada i 38 mm d'altura, Focnoplak "EL ALTERÓN", per la realització de falsos sostres registrables, segons UNE-EN 13964. (material) | 0.840 | 1.94 | 1.63 |
| mt12pea020cda | m² | Placa d'escaiola amb les vores rebaixades, acabat natural, reforçada amb fibra de vidre, de 60x60 cm i 20 mm de gruix, model Fisurado "EL ALTERÓN", per recolzar sobre perfils de 24 mm d'amplada, per la realització de falsos sostres registrables segons UNE-EN 14246. (material) | 1.020 | 7.06 | 7.20 |
| op00fre010 |  | Fresadora. | 1.000 | 0.00 | 0.00 |
| op00ato010 |  | Tornavís. | 1.000 | 0.00 | 0.00 |
| mo035 | h | Oficial 1ª escaiolista. (mà d'obra) | 0.267 | 27.50 | 7.34 |
| % | % | Costos directes complementaris | 2 % | 22.99 | 0.46 |
|  |  | Costos directes |  |  | 23.45 |
