# Fals sostre registrable de panells de MDF. Sistema Fonotech Fonowood "BUTECH"

- Propietat de l'arxiu: CYPE INGENIEROS, S.A.
- Format: FIEBDC-3/2002
- Divisa: EUR
- Costos indirectes: 3.00 %
- IVA: 21.00 %

## R Revestiments i extradossats

### RT Falsos sostres en interiors

#### RTT Registrables, de fusta

**RTT030** m² Fals sostre registrable de panells de MDF. Sistema Fonotech Fonowood "BUTECH".
Fals sostre registrable suspès, situat a una altura menor de 4 m. Sistema Fonotech Fonowood "BUTECH", constituït per: ESTRUCTURA: perfileria vista de 24 mm d'amplada, d'acer galvanitzat prelacat, color gris acer, comprenent perfils primaris i secundaris; PANELLS: panells perforats autoportants, de MDF amb una làmina de melamina amb recobriment ignífug en la cara vista, model Cree, color auró "BUTECH" "PORCELANOSA GRUPO", de 600x600 mm i 12 mm de gruix, resistència tèrmica 0,06 m²K/W, conductivitat tèrmica 0,2 W/(mK). Inclús accessoris de muntatge.
Inclou: Traçat en els murs del nivell del fals sostre. Anivellació i col·fixació dels perfils perimetrals. Replanteig dels perfils primaris de la trama. Senyalització dels punts d'ancoratge al forjat o element de suport. Anivellació i suspensió dels perfils primaris i secundaris de la trama. Tall dels panells. Col·locació dels panells. Resolució de trobades i punts singulars.
Criteri d'amidament de projecte: Superfície mesurada entre paraments, segons documentació gràfica de Projecte, sense descomptar buits per instal·lacions.
Criteri de mesura d'obra: Es mesurarà la superfície realment executada segons especificacions de Projecte, sense descomptar buits per instal·lacions.

| Codi | Ut | Descripció | Rendiment | Preu | Import |
|---|---|---|---|---|---|
| mt12plb010aa | m² | Fals sostre format per panells perforats autoportants, de MDF amb una làmina de melamina amb recobriment ignífug en la cara vista, imitació fusta, model Cree "BUTECH" "PORCELANOSA GRUPO", de 600x600 mm i 12 mm de gruix, amb un vel de fibra de vidre adherit a la cara interna del panell, com a corrector acústic i filtre de partícules, resistència tèrmica 0,06 m²K/W, conductivitat tèrmica 0,2 W/(mK), densitat 2300 kg/m³, factor de resistència a la difusió del vapor d'aigua 20 i Euroclasse B-s2, d0 de reacció al foc, segons UNE-EN 13501-1; inclús sistema de perfileria metàl·lica vista d'acer galvanitzat prelacat, color gris acer i varetes de subjecció. (material) | 1.020 | 102.00 | 104.04 |
| mo015 | h | Oficial 1ª muntador de falsos sostres. (mà d'obra) | 0.250 | 28.39 | 7.10 |
| mo082 | h | Ajudant muntador de falsos sostres. (mà d'obra) | 0.250 | 24.46 | 6.12 |
| % | % | Costos directes complementaris | 2 % | 117.26 | 2.35 |
|  |  | Costos directes |  |  | 119.61 |
