# Fals sostre registrable, situat a una altura menor de 4 m, format per lamel·les de PVC, de 85 mm d'amplada, amb 15 mm de separació, color blanc, amb fixació mitjançant barres metàl·liques

- Propietat de l'arxiu: CYPE INGENIEROS, S.A.
- Format: FIEBDC-3/2002
- Divisa: EUR
- Costos indirectes: 3.00 %
- IVA: 21.00 %

## R Revestiments i extradossats

### RT Falsos sostres

#### RTV De PVC

**RTV010** m² Fals sostre registrable, situat a una altura menor de 4 m, format per lamel·les de PVC, de 85 mm d'amplada, amb 15 mm de separació, color blanc, amb fixació mitjançant barres metàl·liques.
Fals sostre registrable, situat a una altura menor de 4 m, constituït per lamel·les de PVC, de 85 mm d'amplada, amb 15 mm de separació, color blanc, suspeses del sostre a través d'un entramat metàl·lic ocult. Inclús peces especials, accessoris de suspensió i fixació.
Inclou: Replanteig dels eixos principals de suspensió. Fixació en el forjat i aplomat dels elements de subjecció. Alineació i anivellació dels perfils d'acabament lateral en tot el contorn. Tall i encaix de les lamel·les. Formació de forats per recepció de possibles elements d'ancoratge i/o instal·lacions.
Criteri d'amidament de projecte: Superfície mesurada entre paraments, segons documentació gràfica de Projecte, sense descomptar buits per instal·lacions.
Criteri de mesura d'obra: Es mesurarà la superfície realment executada segons especificacions de Projecte, sense descomptar buits per instal·lacions.
Criteri de valoració econòmica: El preu inclou la resolució de trobades i punts singulars.

| Codi | Ut | Descripció | Rendiment | Preu | Import |
|---|---|---|---|---|---|
| mt12fpv010a | m | Lamel·la de PVC, horitzontal, de 85 mm d'amplada, amb 15 mm de separació, color blanc, per a falsos sostres registrables amb entramat ocult. (material) | 10.200 | 2.02 | 20.60 |
| mt12fpv020a | m | Perfil d'unió en H de PVC, color blanc, per a falsos sostres registrables de lamel·les. (material) | 8.000 | 1.38 | 11.04 |
| mt12fpv020e | m | Perfil d'acabat perimetral de PVC, color blanc, per a falsos sostres registrables de lamel·les. (material) | 4.000 | 1.38 | 5.52 |
| mt12fpv030 | m | Suport de suspensió de sostre, d'acer galvanitzat, per a falsos sostres registrables de lamel·les. (material) | 1.500 | 3.77 | 5.66 |
| mt12fac020a | U | Barra metàl·lica d'acer galvanitzat de 3 mm de diàmetre. (material) | 3.500 | 0.28 | 0.98 |
| mt12fac021 | kg | Filferro d'acer galvanitzat de 0,7 mm de diàmetre. (material) | 0.100 | 1.13 | 0.11 |
| op00fre010 |  | Fresadora. | 1.000 | 0.00 | 0.00 |
| op00tal010 |  | Trepant. | 1.000 | 0.00 | 0.00 |
| mo015 | h | Oficial 1ª muntador de falsos sostres. (mà d'obra) | 0.303 | 24.57 | 7.44 |
| mo082 | h | Ajudant muntador de falsos sostres. (mà d'obra) | 0.303 | 21.14 | 6.41 |
| % | % | Costos directes complementaris | 2 % | 57.76 | 1.16 |
|  |  | Costos directes |  |  | 58.92 |
