# Lavabo sobre taulell, de porcellana sanitària, "ROCA"

- Propietat de l'arxiu: CYPE INGENIEROS, S.A.
- Format: FIEBDC-3/2002
- Divisa: EUR
- Costos indirectes: 3.00 %
- IVA: 21.00 %

## S Senyalització i equipament

### SA Aparells sanitaris

#### SAL Lavabos

**SAL010** U Lavabo sobre taulell, de porcellana sanitària, "ROCA".
Lavabo de porcellana sanitària, sobre taulell, model Urbi 1 "ROCA", color Blanco, de 450 mm de diàmetre, equipat amb aixetes monocomandament de broc alt de repisa per a lavabo, amb cartutx ceràmic i limitador de cabal a 6 l/min, acabat cromat, model Thesis, i desguàs, acabat cromat. Inclús joc de fixació i silicona per a segellat de junts.
Criteri de valoració econòmica: El preu no inclou el taulell.
Inclou: Replanteig. Col·locació i fixació de l'aparell. Muntatge del desguàs. Connexió a la xarxa d'evacuació. Muntatge de l'aixeteria. Connexió a les xarxes d'aigua freda i calenta. Comprovació del seu correcte funcionament. Segellat de junts.
Criteri d'amidament de projecte: Nombre d'unitats previstes, segons documentació gràfica de Projecte.
Criteri de mesura d'obra: Es mesurarà el nombre d'unitats realment col·locades segons especificacions de Projecte.

| Codi | Ut | Descripció | Rendiment | Preu | Import |
|---|---|---|---|---|---|
| mt30lpr010a | U | Lavabo de porcellana sanitària, sobre taulell, model Urbi 1 "ROCA", color Blanco, de 450 mm de diàmetre, segons UNE 67001. (material) | 1.000 | 240.80 | 240.80 |
| mt31gmo103a | U | Aixetes monocomandament de broc alt de repisa per a lavabo, amb cartutx ceràmic i limitador de cabal a 6 l/min, acabat cromat, model Thesis "ROCA", amb vàlvula automàtica de desguàs de 1¼" accionada mitjançant vareta vertical-horitzontal i enllaços d'alimentació flexibles, segons UNE-EN 200. (material) | 1.000 | 453.60 | 453.60 |
| mt36www005d | U | Acoblament a paret colzat amb plafó, ABS, sèrie B, acabat cromat, per evacuació d'aigües residuals (a baixa i alta temperatura) en l'interior dels edificis, enllaç mixt de 1 1/4"x40 mm de diàmetre, segons UNE-EN 1329-1, amb vàlvula de desguàs. (material) | 1.000 | 56.10 | 56.10 |
| mt30lla010 | U | Aixeta de regulació de 1/2", per a lavabo o bidet, acabat cromat. (material) | 2.000 | 20.32 | 40.64 |
| mt30www005 | U | Cartutx de 300 ml de silicona àcida monocomponent, fungicida, per a segellat de junts en ambients humits. (material) | 0.012 | 7.50 | 0.09 |
| op00tal010 |  | Trepant. | 1.000 | 0.00 | 0.00 |
| op00ato010 |  | Tornavís. | 1.000 | 0.00 | 0.00 |
| mo008 | h | Oficial 1ª lampista. (mà d'obra) | 1.697 | 30.63 | 51.98 |
| % | % | Costos directes complementaris | 2 % | 843.21 | 16.86 |
|  |  | Costos directes |  |  | 860.07 |
