# Mampara per a dutxa "PROFILTEK"

- Propietat de l'arxiu: CYPE INGENIEROS, S.A.
- Format: FIEBDC-3/2002
- Divisa: EUR
- Costos indirectes: 3.00 %
- IVA: 21.00 %

## S Senyalització i equipament

### SM Banys

#### SMM Mampares

**SMM022** U Mampara per a dutxa "PROFILTEK".
Mampara per a dutxa, reversible, sèrie Salma, codi de comanda 22451081, model SA-310 "PROFILTEK", de 1280 a 1310 mm d'amplada i 1950 mm d'altura, formada per una porta corredissa sense guia inferior de 534 mm d'amplada de pas i un panell fix, de vidre de seguretat transparent de 6 mm d'espessor amb sistema Teknoclean, amb sistema antibolcada, amb perfils d'alumini extrudit d'aliatge 6063 de color plata acabat brillant. Inclús maneta per a porta, fixacions i segellat de junts.
Inclou: Replanteig i marcat dels punts de fixació. Instal·lació dels perfils que formen la mampara per a dutxa. Muntatge del panell i de la porta. Muntatge dels accessoris. Segellat de les juntes.
Criteri d'amidament de projecte: Nombre d'unitats previstes, segons documentació gràfica de Projecte.
Criteri de mesura d'obra: Es mesurarà el nombre d'unitats realment col·locades segons especificacions de Projecte.

| Codi | Ut | Descripció | Rendiment | Preu | Import |
|---|---|---|---|---|---|
| mt31pro010aa | U | Mampara per a dutxa, reversible, sèrie Salma, codi de comanda 22451081, model SA-310 "PROFILTEK", de 1280 a 1310 mm d'amplada i 1950 mm d'altura, formada per una porta corredissa sense guia inferior de 534 mm d'amplada de pas i un panell fix, de vidre de seguretat transparent de 6 mm d'espessor amb sistema Teknoclean, amb sistema antibolcada, amb perfils d'alumini extrudit d'aliatge 6063 de color plata acabat brillant, segons UNE-EN 14428, inclús maneta per a porta. (material) | 1.000 | 358.05 | 358.05 |
| op00ato010 |  | Tornavís. | 1.000 | 0.00 | 0.00 |
| mo011 | h | Oficial 1ª muntador. (mà d'obra) | 1.835 | 28.39 | 52.10 |
| mo080 | h | Ajudant muntador. (mà d'obra) | 1.835 | 24.46 | 44.88 |
| % | % | Costos directes complementaris | 2 % | 455.03 | 9.10 |
|  |  | Costos directes |  |  | 464.13 |
