# Pèrgola decorativa prefabricada de formigó

- Propietat de l'arxiu: CYPE INGENIEROS, S.A.
- Format: FIEBDC-3/2002
- Divisa: EUR
- Costos indirectes: 3.00 %
- IVA: 21.00 %

## U Urbanització interior de la parcel·la

### UM Mobiliari urbà

#### UMP Pèrgoles

**UMP010** U Pèrgola decorativa prefabricada de formigó.
Pèrgola decorativa exempta, de 4x4,5 m de superfície, formada per: 5 biguetes decoratives prefabricades de formigó, de 16x8 cm de secció i 4,5 m de longitud, amb dos extrems vistos; col·locades sobre biguetes de càrrega prefabricades de formigó, de 20x10 cm de secció, que es recolzen directament sobre pilars (no inclosos en aquest preu).
Inclou: Replanteig d'alineacions i nivells. Col·locació i fixació de les peces.
Criteri d'amidament de projecte: Nombre d'unitats previstes, segons documentació gràfica de Projecte.
Criteri de mesura d'obra: Es mesurarà el nombre d'unitats realment executades segons especificacions de Projecte.

| Codi | Ut | Descripció | Rendiment | Preu | Import |
|---|---|---|---|---|---|
| mt47als020a | m | Bigueta decorativa prefabricada de formigó, de 16x8 cm de secció, amb dos extrems vistos, per a formació de pèrgola. (material) | 22.500 | 16.01 | 360.23 |
| mt47als020c | m | Bigueta de càrrega prefabricada de formigó, de 20x10 cm de secció, per a formació de pèrgola. (material) | 8.000 | 21.34 | 170.72 |
| mq04cag010a | h | Camió amb grua de fins a 6 t. (maquinària) | 0.464 | 55.38 | 25.70 |
| op00tal010 |  | Trepant. | 1.000 | 0.00 | 0.00 |
| op00ato010 |  | Tornavís. | 1.000 | 0.00 | 0.00 |
| mo041 | h | Oficial 1ª construcció d'obra civil. (mà d'obra) | 0.697 | 28.42 | 19.81 |
| mo087 | h | Ajudant construcció d'obra civil. (mà d'obra) | 0.697 | 25.28 | 17.62 |
| % | % | Costos directes complementaris | 2 % | 594.08 | 11.88 |
|  |  | Costos directes |  |  | 605.96 |
