# Pèrgola de fusta

- Propietat de l'arxiu: CYPE INGENIEROS, S.A.
- Format: FIEBDC-3/2002
- Divisa: EUR
- Costos indirectes: 3.00 %
- IVA: 21.00 %

## U Urbanització interior de la parcel·la

### UM Mobiliari urbà

#### UMP Pèrgoles

**UMP025** m² Pèrgola de fusta.
Pèrgola de fusta serrada de pi silvestre (Pinus sylvestris), acabat raspallat, per aplicacions estructurals, qualitat estructural MEG segons UNE 56544, classe resistent C18 segons UNE-EN 338 i UNE-EN 1912 i protecció davant d'agents biòtics que es correspon amb la classe de penetració NP2 (3 mm en les cares laterals de l'albeca) segons UNE-EN 351-1, annexa a mur de tancament, formada per: biguetes decoratives de 7x14 cm, amb un extrem vist, col·locades sobre biguetes de càrrega de 20x20 cm, que recolzen directament sobre pilars (no inclosos en aquest preu) i encastades, en l'extrem no vist, en el mur de tancament.
Inclou: Replanteig d'alineacions i nivells. Col·locació i fixació de les peces.
Criteri d'amidament de projecte: Superfície mesurada segons documentació gràfica de Projecte.
Criteri de mesura d'obra: Es mesurarà la superfície realment executada segons especificacions de Projecte.

| Codi | Ut | Descripció | Rendiment | Preu | Import |
|---|---|---|---|---|---|
| mt07mee018ka | m³ | Fusta serrada de pi silvestre (Pinus sylvestris) amb acabat raspallat, per a bigueta de 7x14 a 9x18 cm de secció i fins a 5 m de longitud, per aplicacions estructurals, qualitat estructural MEG segons UNE 56544, classe resistent C18 segons UNE-EN 338 i UNE-EN 1912 i protecció davant d'agents biòtics que es correspon amb la classe de penetració NP2 (3 mm en les cares laterals de l'albeca) segons UNE-EN 351-1, treballada en taller. (material) | 0.002 | 688.44 | 1.38 |
| mt07mee019d | m³ | Fusta serrada de pi silvestre (Pinus sylvestris) amb acabat raspallat, per a carregador, per aplicacions estructurals, qualitat estructural MEG segons UNE 56544, classe resistent C18 segons UNE-EN 338 i UNE-EN 1912 i protecció davant d'agents biòtics que es correspon amb la classe de penetració NP2 segons UNE-EN 351-1, treballat en taller. (material) | 0.014 | 546.86 | 7.66 |
| mq04cag010a | h | Camió amb grua de fins a 6 t. (maquinària) | 0.348 | 55.38 | 19.27 |
| op00tal010 |  | Trepant. | 1.000 | 0.00 | 0.00 |
| op00ato010 |  | Tornavís. | 1.000 | 0.00 | 0.00 |
| mo048 | h | Oficial 1ª muntador d'estructura de fusta. (mà d'obra) | 1.382 | 27.47 | 37.96 |
| mo095 | h | Ajudant muntador d'estructura de fusta. (mà d'obra) | 1.382 | 24.43 | 33.76 |
| % | % | Costos directes complementaris | 2 % | 100.03 | 2.00 |
|  |  | Costos directes |  |  | 102.03 |
