# Barrera fixa

- Propietat de l'arxiu: CYPE INGENIEROS, S.A.
- Format: FIEBDC-3/2002
- Divisa: EUR
- Costos indirectes: 3.00 %
- IVA: 21.00 %

## U Urbanització interior de la parcel·la

### UM Mobiliari urbà

#### UMQ Proteccions de vianants

**UMQ045** m Barrera fixa.
Barrera d'acer laminat en calent, amb peu de muntant fix, de 778 mm d'altura, format per muntants de 80 mm de diàmetre i 2 mm de gruix, color gris acer, massissats amb poliuretà i acabat superior d'alumini, i una barra superior horitzontal realitzada amb tub de 50 mm de diàmetre i 1,5 mm de gruix de color blanc. Protecció del conjunt mitjançant galvanitzat en calent de gran resistència antioxidant; tractament de desengreix i fosfatat; lacat al forn amb polièster ferrotexturat. Màxima adherència del revestiment exterior. Inclús solera de formigó HM-20/P/20/X0 per ancoratge de muntants i neteja. Totalment muntada a l'obra.
Inclou: Replanteig d'alineacions i nivells. Execució de la base de formigó. Col·locació i fixació de les peces.
Criteri d'amidament de projecte: Longitud mesurada a eixos, segons documentació gràfica de Projecte.
Criteri de mesura d'obra: Es mesurarà a eixos, la longitud realment executada segons especificacions de Projecte.

| Codi | Ut | Descripció | Rendiment | Preu | Import |
|---|---|---|---|---|---|
| mt10hmf010tLc | m³ | Formigó HM-20/P/20/X0, fabricat en central. (material) | 0.100 | 81.80 | 8.18 |
| mt52mug515af | U | Barrera d'acer laminat en calent, amb peu de muntant fix, de 778 mm d'altura, format per muntants de 80 mm de diàmetre i 2 mm de gruix, color gris acer, massissats amb poliuretà i acabat superior d'alumini, i una barra superior horitzontal realitzada amb tub de 50 mm de diàmetre i 1,5 mm de gruix de color blanc. (material) | 1.000 | 90.59 | 90.59 |
| op00tal010 |  | Trepant. | 1.000 | 0.00 | 0.00 |
| op00ato010 |  | Tornavís. | 1.000 | 0.00 | 0.00 |
| au00auh040 |  | Vibrador de formigó, elèctric. | 1.000 | 0.00 | 0.00 |
| mo041 | h | Oficial 1ª construcció d'obra civil. (mà d'obra) | 0.691 | 28.42 | 19.64 |
| mo087 | h | Ajudant construcció d'obra civil. (mà d'obra) | 0.691 | 25.28 | 17.47 |
| % | % | Costos directes complementaris | 2 % | 135.88 | 2.72 |
|  |  | Costos directes |  |  | 138.60 |
