# Borde de jardí modular

- Propietat de l'arxiu: CYPE INGENIEROS, S.A.
- Format: FIEBDC-3/2002
- Divisa: EUR
- Costos indirectes: 3.00 %
- IVA: 21.00 %

## U Urbanització interior de la parcel·la

### UM Mobiliari urbà

#### UMQ Proteccions de vianants

**UMQ060** U Borde de jardí modular.
Borde de jardí modular d'acer laminat en calent, de 954x350 mm, realitzat amb platina de 30x4 mm formant ziga-zaga, acabats superior i inferior de tub de 20x2 mm i acabats laterals de platina de 30x8 mm, amb acabat en color verd amb textura fèrria, i peus d'ancoratge incorporats previstos per cargolar. Protecció del conjunt mitjançant galvanitzat en calent de gran resistència antioxidant; tractament de desengreix i fosfatat; lacat al forn amb polièster ferrotexturat. Màxima adherència del revestiment exterior. Totalment muntat en obra.
Inclou: Replanteig d'alineacions i nivells. Col·locació i fixació de les peces.
Criteri d'amidament de projecte: Nombre d'unitats previstes, segons documentació gràfica de Projecte.
Criteri de mesura d'obra: Es mesurarà el nombre d'unitats realment executades segons especificacions de Projecte.

| Codi | Ut | Descripció | Rendiment | Preu | Import |
|---|---|---|---|---|---|
| mt52mug670aa | U | Cos de vora de jardí d'acer laminat en calent, de 954x350 mm, realitzat amb platina de 30x4 mm formant ziga-zaga, amb acabats superior i inferior de tub de 20x2 mm i acabats laterals de platina de 30x8 mm, amb acabat en color verd amb textura fèrria, amb peus d'ancoratge inclosos en el mateix cos. (material) | 1.000 | 105.15 | 105.15 |
| op00tal010 |  | Trepant. | 1.000 | 0.00 | 0.00 |
| op00ato010 |  | Tornavís. | 1.000 | 0.00 | 0.00 |
| mo041 | h | Oficial 1ª construcció d'obra civil. (mà d'obra) | 0.328 | 28.42 | 9.32 |
| mo087 | h | Ajudant construcció d'obra civil. (mà d'obra) | 0.328 | 25.28 | 8.29 |
| % | % | Costos directes complementaris | 2 % | 122.76 | 2.46 |
|  |  | Costos directes |  |  | 125.22 |
