# Salvavides

- Propietat de l'arxiu: CYPE INGENIEROS, S.A.
- Format: FIEBDC-3/2002
- Divisa: EUR
- Costos indirectes: 3.00 %
- IVA: 21.00 %

## U Urbanització interior de la parcel·la

### UP Piscines

#### UPE Equipament exterior

**UPE070** U Salvavides.
Salvavides per a piscina, de plàstic, color taronja, de 730 mm de diàmetre.
Inclou: Muntatge i fixació dels components.
Criteri d'amidament de projecte: Nombre d'unitats previstes, segons documentació gràfica de Projecte.
Criteri de mesura d'obra: Es mesurarà el nombre d'unitats realment executades segons especificacions de Projecte.

| Codi | Ut | Descripció | Rendiment | Preu | Import |
|---|---|---|---|---|---|
| mt47pep070a | U | Salvavides per a piscina, de plàstic, color taronja, de 730 mm de diàmetre. (material) | 1.000 | 205.64 | 205.64 |
| mo080 | h | Ajudant muntador. (mà d'obra) | 0.067 | 25.28 | 1.69 |
| % | % | Costos directes complementaris | 2 % | 207.33 | 4.15 |
|  |  | Costos directes |  |  | 211.48 |
