# Vàlvula eliminadora de les males olors, en el conducte de ventilació

- Propietat de l'arxiu: CYPE INGENIEROS, S.A.
- Format: FIEBDC-3/2002
- Divisa: EUR
- Costos indirectes: 3.00 %
- IVA: 21.00 %

## U Urbanització interior de la parcel·la

### US Depuració d'aigües residuals domèstiques

#### USA Accessoris

**USA250** U Vàlvula eliminadora de les males olors, en el conducte de ventilació.
Vàlvula eliminadora de males olors d'ABS, de 75 mm de diàmetre, de 8 l/s de cabal màxim, apta per a temperatures des de -20 fins 60°C, amb filtre d'aire de carbó actiu i junta elàstica d'elastòmer termoplàstic, en extrem superior del conducte de ventilació.
Inclou: Replanteig. Col·locació i connexionat.
Criteri d'amidament de projecte: Nombre d'unitats previstes, segons documentació gràfica de Projecte.
Criteri de mesura d'obra: Es mesurarà el nombre d'unitats realment executades segons especificacions de Projecte.

| Codi | Ut | Descripció | Rendiment | Preu | Import |
|---|---|---|---|---|---|
| mt36vaj030a | U | Vàlvula eliminadora de males olors de ABS, de 75 mm de diàmetre, de 8 l/s de cabal màxim, apta per a temperatures des de -20 fins 60°C, amb filtre d'aire de carbó actiu i junta elàstica d'elastòmer termoplàstic. (material) | 1.000 | 106.34 | 106.34 |
| mo008 | h | Oficial 1ª lampista. (mà d'obra) | 0.268 | 28.39 | 7.61 |
| mo107 | h | Ajudant lampista. (mà d'obra) | 0.268 | 24.43 | 6.55 |
| % | % | Costos directes complementaris | 2 % | 120.50 | 2.41 |
|  |  | Costos directes |  |  | 122.91 |
