# Paviment elevat, per a exterior

- Propietat de l'arxiu: CYPE INGENIEROS, S.A.
- Format: FIEBDC-3/2002
- Divisa: EUR
- Costos indirectes: 3.00 %
- IVA: 21.00 %

## U Urbanització interior de la parcel·la

### UX Paviments exteriors

#### UXN Elevats

**UXN030** m² Paviment elevat, per a exterior.
Paviment elevat, per a exterior, format per panell autoportant per al sistema de terra tècnic enregistrable, de 443x443 mm i 24 mm d'espessor, classificació 2/2/A/2, segons UNE-EN 12825, format per un suport base de material porcellànic, de 10,5 mm d'espessor, una capa d'acabat de gres porcellànic, color antracita, acabat antilliscant, de 443x443 mm i 10,5 mm d'espessor, i una malla de fibra ignífuga disposada entre ambdues peces, adherida amb resines sintètiques, per garantir la rigidesa del conjunt, sobre peus regulables de polipropilè amb càrrega mineral, de color negre, amb base rodona, per a altures entre 55 i 75 mm. Inclús massilla de poliuretà per a fixació dels suports regulables a la superfície suport.
Inclou: Replanteig dels eixos dels pedestals i marcat de nivells. Col·locació, anivellació i fixació de pedestals. Col·locació i fixació dels panells.
Criteri d'amidament de projecte: Superfície útil, mesura segons documentació gràfica de Projecte. No s'ha incrementat l'amidament per trencaments i retallades, ja que en la descomposició s'ha considerat un 5% més de peces.
Criteri de mesura d'obra: Es mesurarà la superfície realment executada segons especificacions de Projecte.

| Codi | Ut | Descripció | Rendiment | Preu | Import |
|---|---|---|---|---|---|
| mt12pct030aa | U | Peu regulable de polipropilè amb càrrega mineral, de color negre, amb base rodona, per a altures entre 55 i 75 mm. (material) | 6.000 | 4.66 | 27.96 |
| mt20wwa030 | U | Cartutx de 310 cm³ de massilla de poliuretà impermeable. (material) | 0.540 | 7.32 | 3.95 |
| mt12sbs020a | m² | Panell autoportant per al sistema de terra tècnic enregistrable, de 443x443 mm i 24 mm d'espessor, classificació 2/2/A/2, segons UNE-EN 12825, format per un suport base de material porcellànic, de 10,5 mm d'espessor, una capa d'acabat de gres porcellànic, color antracita, acabat antilliscant, de 443x443 mm i 10,5 mm d'espessor, i una malla de fibra ignífuga disposada entre ambdues peces, adherida amb resines sintètiques, per garantir la rigidesa del conjunt. (material) | 1.050 | 59.89 | 62.88 |
| mo011 | h | Oficial 1ª muntador. (mà d'obra) | 0.498 | 30.63 | 15.25 |
| mo080 | h | Ajudant muntador. (mà d'obra) | 0.498 | 26.39 | 13.14 |
| % | % | Costos directes complementaris | 2 % | 123.18 | 2.46 |
|  |  | Costos directes |  |  | 125.64 |
