# Estructura de protecció de pas de vianants sota bastida de façana

- Propietat de l'arxiu: CYPE INGENIEROS, S.A.
- Format: FIEBDC-3/2002
- Divisa: EUR
- Costos indirectes: 3.00 %
- IVA: 21.00 %

## Y Seguretat i salut

### YC Sistemes de protecció col·lectiva

#### YCM Escales, marquesines, passarel·les i plataformes

**YCM040** m Estructura de protecció de pas de vianants sota bastida de façana.
Estructura de protecció de pas de vianants sota bastida de façana col·locat en la via pública formada per: estructura tubular d'acer galvanitzat amb pas lliure d'1,50 m d'amplada i 3,00 m d'altura i plataforma metàl·lica amb visera en angle de 45°, amortitzable en 8 usos, preparada per a la col·locació posterior d'una bastimentada en altura.
Criteri de valoració econòmica: El preu no inclou la col·locació del bastimentada en altura.
Criteri d'amidament de projecte: Longitud mesurada segons Estudi o Estudi Bàsic de Seguretat i Salut.
Criteri de mesura d'obra: S'amidarà la longitud realment muntada segons especificacions d'Estudi o Estudi Bàsic de Seguretat i Salut.

| Codi | Ut | Descripció | Rendiment | Preu | Import |
|---|---|---|---|---|---|
| mt50spa130b | m | Estructura de protecció per a pas de vianants, sota bastida col·locat a la via pública, amb pas lliure d'1,5 m d'amplada i 3,00 m d'altura, formada per estructura tubular d'acer galvanitzat en calent de 48,3 mm de diàmetre i 3,2 mm de gruix, amb plataforma metàl·lica superior per a protecció de vianants amb visera en angle de 45°, segons UNE-EN 12810 i UNE-EN 12811, amb proteccions de polietilè dels elements que puguin ocasionar enganxades als vianants. (material) | 0.125 | 119.23 | 14.90 |
| mo119 | h | Oficial 1ª Seguretat i Salut. (mà d'obra) | 0.554 | 29.67 | 16.44 |
| mo120 | h | Peó Seguretat i Salut. (mà d'obra) | 0.554 | 24.86 | 13.77 |
| % | % | Costos directes complementaris | 2 % | 45.11 | 0.90 |
|  |  | Costos directes |  |  | 46.01 |
