# Barrera de seguretat

- Propietat de l'arxiu: CYPE INGENIEROS, S.A.
- Format: FIEBDC-3/2002
- Divisa: EUR
- Costos indirectes: 3.00 %
- IVA: 21.00 %

## Y Seguretat i salut

### YS Senyalització provisional d'obres

#### YSB Abalisament

**YSB020** U Barrera de seguretat.
Barrera de seguretat portàtil tipus New Jersey de polietilè d'alta densitat, de 1,20x0,60x0,40 m, amb capacitat de llastrat de 150 l, color vermell o blanc, amortitzable en 20 usos. Inclús aigua utilitzada per al llastrat de les peces, manteniment en condicions segures durant tot el període de temps que es requereixi i desmuntatge.
Inclou: Replanteig. Col·locació de les peces. Unió de les peces. Col·locació del material de llastrat. Desmuntatge posterior. Transport fins al lloc de magatzematge o retirada a contenidor.
Criteri d'amidament de projecte: Nombre d'unitats previstes, segons Estudi o Estudi Bàsic de Seguretat i Salut.
Criteri de mesura d'obra: Es mesurarà el nombre d'unitats realment col·locades segons especificacions d'Estudi o Estudi Bàsic de Seguretat i Salut.

| Codi | Ut | Descripció | Rendiment | Preu | Import |
|---|---|---|---|---|---|
| mt50bal050a | U | Barrera de seguretat portàtil tipus New Jersey de polietilè d'alta densitat, de 1,20x0,60x0,40 m, amb capacitat de llastrat de 150 l, color vermell o blanc. (material) | 0.050 | 180.00 | 9.00 |
| mt08aaa010a | m³ | Aigua. (material) | 0.080 | 1.50 | 0.12 |
| mo119 | h | Oficial 1ª Seguretat i Salut. (mà d'obra) | 0.070 | 29.67 | 2.08 |
| mo120 | h | Peó Seguretat i Salut. (mà d'obra) | 0.834 | 24.86 | 20.73 |
| % | % | Costos directes complementaris | 2 % | 31.93 | 0.64 |
|  |  | Costos directes |  |  | 32.57 |
