# Fita reflectora

- Propietat de l'arxiu: CYPE INGENIEROS, S.A.
- Format: FIEBDC-3/2002
- Divisa: EUR
- Costos indirectes: 3.00 %
- IVA: 21.00 %

## Y Seguretat i salut

### YS Senyalització provisional d'obres

#### YSB Abalisament

**YSB090** U Fita reflectora.
Subministrament i col·locació sobre la calçada de fita cilíndrica flexible de polietilè, de 200 mm de diàmetre i 750 mm d'altura, color verd, amb 2 bandes de retroreflectància nivell 1 (E.G.). Inclús cargols i elements de fixació al paviment, manteniment en condicions segures durant tot el període de temps que es requereixi i desmuntatge.
Inclou: Replanteig. Col·locació de les fites. Desmuntatge posterior. Retirada a contenidor.
Criteri d'amidament de projecte: Nombre d'unitats previstes, segons Estudi o Estudi Bàsic de Seguretat i Salut.
Criteri de mesura d'obra: Es mesurarà el nombre d'unitats realment col·locades segons especificacions d'Estudi o Estudi Bàsic de Seguretat i Salut.

| Codi | Ut | Descripció | Rendiment | Preu | Import |
|---|---|---|---|---|---|
| mt50bal090r | U | Fita cilíndrica flexible de polietilè, de 200 mm de diàmetre i 750 mm d'altura, color verd, amb 2 bandes de retroreflectància nivell 1 (E.G.), segons UNE 135363. (material) | 1.000 | 40.32 | 40.32 |
| mo120 | h | Peó Seguretat i Salut. (mà d'obra) | 0.209 | 23.04 | 4.82 |
| % | % | Costos directes complementaris | 2 % | 45.14 | 0.90 |
|  |  | Costos directes |  |  | 46.04 |
