# Senyal provisional d'obra

- Propietat de l'arxiu: CYPE INGENIEROS, S.A.
- Format: FIEBDC-3/2002
- Divisa: EUR
- Costos indirectes: 3.00 %
- IVA: 21.00 %

## Y Seguretat i salut

### YS Senyalització provisional d'obres

#### YSV Senyalització vertical

**YSV010** U Senyal provisional d'obra.
Subministrament, col·locació i desmuntatge de senyal provisional d'obra de xapa d'acer galvanitzat, de perill, triangular, L=70 cm, amb retroreflectància nivell 1 (E.G.), amortitzable en 5 usos, amb cavallet portàtil d'acer galvanitzat, amortitzable en 5 usos. Inclús manteniment en condicions segures durant tot el període de temps que es requereixi.
Criteri d'amidament de projecte: Nombre d'unitats previstes, segons Estudi o Estudi Bàsic de Seguretat i Salut.
Criteri de mesura d'obra: Es mesurarà el nombre d'unitats realment col·locades segons especificacions d'Estudi o Estudi Bàsic de Seguretat i Salut.

| Codi | Ut | Descripció | Rendiment | Preu | Import |
|---|---|---|---|---|---|
| mt50les010ba | U | Senyal provisional d'obra de xapa d'acer galvanitzat, de perill, triangular, L=70 cm, amb retroreflectància nivell 1 (E.G.), segons la Instrucció 8.3-IC. (material) | 0.200 | 46.56 | 9.31 |
| mt50les050a | U | Cavallet portàtil d'acer galvanitzat, per a senyal provisional d'obra. (material) | 0.200 | 11.38 | 2.28 |
| mo120 | h | Peó Seguretat i Salut. (mà d'obra) | 0.209 | 23.04 | 4.82 |
| % | % | Costos directes complementaris | 2 % | 16.41 | 0.33 |
|  |  | Costos directes |  |  | 16.74 |
