# Incorporació de gelosia de lamel·les de fusta

- Propietat de l'arxiu: CYPE INGENIEROS, S.A.
- Format: FIEBDC-3/2002
- Divisa: EUR
- Costos indirectes: 3.00 %
- IVA: 21.00 %

## Z Rehabilitació energètica

### ZB Tancaments verticals: substitució o millora de buits de façana

#### ZBZ Protecció solar: gelosies

**ZBZ020** m² Incorporació de gelosia de lamel·les de fusta.
Rehabilitació energètica d'edifici mitjançant la incorporació de gelosia fixa de lamel·les horitzontals fixes de fusta de pi de Flandes, de 60 mm d'amplada i 20 mm de gruix, amb tractament fungicida i acabat lasurat per a exterior, enrasades amb el marc d'alumini extrudit d'aliatge 6063 amb tractament tèrmic T5, de 45x45 mm de secció, lacat en color a triar i elements per a fixació de les lamel·les d'acer inoxidable. Inclús platines per a fixació mitjançant cargolat en obra de fàbrica amb tacs de niló i cargols d'acer i ajust final a l'obra.
Inclou: Replanteig. Presentació i anivellació. Resolució de les unions del marc als paraments. Muntatge d'elements complementaris.
Criteri d'amidament de projecte: Superfície mesurada segons documentació gràfica de Projecte, deduint els buits de superfície major de 3 m².
Criteri de mesura d'obra: Es mesurarà la superfície realment executada segons especificacions de Projecte, deduint els buits de superfície major de 3 m².

| Codi | Ut | Descripció | Rendiment | Preu | Import |
|---|---|---|---|---|---|
| mt26aaa033a | U | Ancoratge mecànic amb tac de niló i cargol d'acer galvanitzat, de cap aixamfranat. (material) | 4.000 | 0.29 | 1.16 |
| mt22pce010a | m² | Gelosia fixa de lamel·les horitzontals fixes de fusta de pi de Flandes, de 60 mm d'amplada i 20 mm de gruix, amb tractament fungicida i acabat lasurat per a exterior, enrasades amb el marc d'alumini extrudit d'aliatge 6063 amb tractament tèrmic T5, de 45x45 mm de secció, lacat en color a triar i elements per a fixació de les lamel·les d'acer inoxidable. (material) | 1.000 | 215.00 | 215.00 |
| op00ato010 |  | Tornavís. | 1.000 | 0.00 | 0.00 |
| mo018 | h | Oficial 1ª serraller. (mà d'obra) | 0.470 | 30.13 | 14.16 |
| mo059 | h | Ajudant serraller. (mà d'obra) | 0.470 | 26.48 | 12.45 |
| % | % | Costos directes complementaris | 2 % | 242.77 | 4.86 |
|  |  | Costos directes |  |  | 247.63 |
