# Rehabilitació energètica de façana mitjançant insuflació

- Propietat de l'arxiu: CYPE INGENIEROS, S.A.
- Format: FIEBDC-3/2002
- Divisa: EUR
- Costos indirectes: 3.00 %
- IVA: 21.00 %

## Z Rehabilitació energètica

### ZF Tancaments verticals: addició d'aïllament tèrmic

#### ZFI Sistemes d'insuflació d'aïllament en cambra des de l'interior

**ZFI010** m² Rehabilitació energètica de façana mitjançant insuflació, des de l'interior, d'aïllament termoacústic de nòduls de llana mineral natural (LMN) sense lligants, Supafil 034 "KNAUF INSULATION", amb densitat 35 kg/m³ i conductivitat tèrmica 0,034 W/(mK), a l'interior de la cambra d'aire del tancament, de 50 mm de gruix mitjà; tapat dels forats executats en el parament amb posterior segellat; i capa de pintura plàstica amb textura llisa, color blanc, acabat mat, amb una mà de fons amb emprimació a base de copolímers acrílics en suspensió aquosa i dues mans d'acabat amb pintura plàstica (rendiment: 0,187 l/m² cada mà).
Rehabilitació energètica de façana de doble fulla de fàbrica, reomplint l'interior de la cambra d'aire de 50 mm de gruix mitjà, mitjançant insuflació, des de l'interior, d'aïllament termoacústic de nòduls de llana mineral natural (LMN) sense lligants, Supafil 034 "KNAUF INSULATION", amb densitat 35 kg/m³ i conductivitat tèrmica 0,034 W/(mK); tapat dels forats executats en el parament, mitjançant morter de ciment amb posterior segellat amb massilla i escatat; i capa de pintura plàstica amb textura llisa, color blanc, acabat mat, mitjançant aplicació d'una mà de fons d'emprimació a base de copolímers acrílics en suspensió aquosa com a fixador de superfície i dues mans d'acabat amb pintura plàstica en dispersió aquosa tipus II segons UNE 48243 (rendiment: 0,187 l/m² cada mà). Inclús p/p d'inspecció endoscòpica de la cambra d'aire, replanteig de forats, realització de forats, maquinària per a insuflació, protecció d'elements contigus i neteja de la superfície a pintar. Totalment acabat.
Inclou: Inspecció endoscòpica de la cambra d'aire. Replanteig dels forats. Realització de trepants en el parament. Protecció dels elements de l'entorn que puguin veure's afectats durant els treballs d'insuflació. Insuflació de l'aïllament. Segellat dels forats. Neteja de la superfície a pintar. Aplicació de la mà de fons. Aplicació de les mans d'acabat.
Criteri d'amidament de projecte: Superfície mesurada segons documentació gràfica de Projecte.
Criteri de mesura d'obra: Es mesurarà la superfície realment executada segons especificacions de Projecte.

| Codi | Ut | Descripció | Rendiment | Preu | Import |
|---|---|---|---|---|---|
| mt16lki130a | kg | Nòduls de llana mineral natural (LMN) sense lligants, Supafil 034 "KNAUF INSULATION", no aptes com a suport nutritiu per al desenvolupament de fongs ni bacteris, densitat 35 kg/m³, conductivitat tèrmica 0,034 W/(mK), Euroclasse A1 de reacció al foc i capacitat d'absorció d'aigua a curt termini <=1 kg/m², segons EN 14064-1, per a injecció o reblert de càmeres. (material) | 1.840 | 4.74 | 8.72 |
| mt09moe080a | kg | Morter de ciment, color gris, compost de ciment, àrids seleccionats i additius, tipus GP CSIII W2 segons UNE-EN 998-1. (material) | 0.600 | 0.21 | 0.13 |
| mt27pfj021a | kg | Plaste d'interior i exterior d'enduriment ràpid, color gris, aplicat amb espàtula, plana o pistola. (material) | 0.200 | 4.37 | 0.87 |
| mt27pfp010b | l | Emprimació a base de copolímers acrílics en suspensió aquosa, per afavorir la cohesió de suports poc consistents i l'adherència de pintures. (material) | 0.125 | 3.30 | 0.41 |
| mt27pij040a | l | Pintura plàstica per a interior en dispersió aquosa, rentable, tipus II segons UNE 48243, permeable al vapor d'aigua, color blanc, acabat mat, aplicada amb brotxa, corró o pistola. (material) | 0.374 | 1.55 | 0.58 |
| mq08mpa010 | h | Maquinària per insuflació d'aïllament en cambres d'aire. (maquinària) | 0.115 | 13.00 | 1.50 |
| op00tal010 |  | Trepant. | 1.000 | 0.00 | 0.00 |
| mo030 | h | Oficial 1ª aplicador de productes aïllants. (mà d'obra) | 0.308 | 23.30 | 7.18 |
| mo068 | h | Ajudant aplicador de productes aïllants. (mà d'obra) | 0.308 | 20.68 | 6.37 |
| mo038 | h | Oficial 1ª pintor. (mà d'obra) | 0.206 | 23.30 | 4.80 |
| mo076 | h | Ajudant pintor. (mà d'obra) | 0.030 | 20.68 | 0.62 |
| % | % | Costos directes complementaris | 2 % | 31.18 | 0.62 |
|  |  | Costos directes |  |  | 31.80 |
