# Rehabilitació energètica de coberta plana no transitable. Sistema "KNAUF INSULATION"

- Propietat de l'arxiu: CYPE INGENIEROS, S.A.
- Format: FIEBDC-3/2002
- Divisa: EUR
- Costos indirectes: 3.00 %
- IVA: 21.00 %

## Z Rehabilitació energètica

### ZH Tancaments horitzontals: addició d'aïllament tèrmic

#### ZHA Sistemes d'aïllament per l'exterior de coberta plana

**ZHA010** m² Rehabilitació energètica de coberta plana no transitable. Sistema "KNAUF INSULATION".
Rehabilitació energètica de coberta plana no transitable. Sistema "KNAUF INSULATION". AÏLLAMENT TÈRMIC: panell de llana de roca, hidròfob, no revestit, aglomerat amb resines, imputrescible, d'alta resistència a compressió (70 kPa), Smart Roof Top "KNAUF INSULATION", de 50 mm d'espessor, fixat mecànicament al suport; IMPERMEABILITZACIÓ: tipus monocapa, adherida, formada per làmina de betum modificat amb plastòmer APP, LBM(APP)-50/G-FP.
Inclou: Revisió de la superfície de suport en la que es realitza la fixació de l'aïllament d'acord amb les exigències de la tècnica a emprar. Tall, ajust i col·locació de l'aïllament amb fixacions mecàniques. Neteja i preparació de la superfície. Col·locació de la impermeabilització.
Criteri d'amidament de projecte: Superfície mesurada segons documentació gràfica de Projecte.
Criteri de mesura d'obra: Es mesurarà la superfície realment executada segons especificacions de Projecte.

| Codi | Ut | Descripció | Rendiment | Preu | Import |
|---|---|---|---|---|---|
| mt16lkr010gda | m² | Panell de llana de roca, hidròfob, no revestit, aglomerat amb resines, imputrescible, d'alta resistència a compressió (70 kPa), Smart Roof Top "KNAUF INSULATION", de 50 mm d'espessor, segons UNE-EN 13162, resistència tèrmica 1,3 m²K/W, conductivitat tèrmica 0,038 W/(mK), Euroclasse A1 de reacció al foc segons UNE-EN 13501-1, amb codi de designació MW-EN 13162-T5-CS(10)70-TR10-PL(5)650-WS-WL(P)-AFr5, d'aplicació com aïllant tèrmic i acústic en cobertes planes i cobertes inclinades. (material) | 1.050 | 18.61 | 19.54 |
| mt16aaa020ag | U | Fixació mecànica per plafons aïllants de llana mineral, col·locats directament sobre la superfície suport. (material) | 5.000 | 0.20 | 1.00 |
| mt14lga040n | m² | Làmina de betum modificat amb plastòmer APP, LBM(APP)-50/G-FP, de 3,5 mm d'espessor, massa nominal 5 kg/m², amb armadura de feltre de polièster reforçat i estabilitzat de 150 g/m², amb autoprotecció mineral de color gris. Segons UNE-EN 13707. (material) | 1.100 | 6.21 | 6.83 |
| mt14pap100b | kg | Emulsió asfàltica de base aquosa, tipus EA segons UNE 104231. (material) | 1.000 | 2.20 | 2.20 |
| mo054 | h | Oficial 1ª muntador d'aïllaments. (mà d'obra) | 0.126 | 26.41 | 3.33 |
| mo101 | h | Ajudant muntador d'aïllaments. (mà d'obra) | 0.126 | 22.73 | 2.86 |
| mo029 | h | Oficial 1ª aplicador de làmines impermeabilitzants. (mà d'obra) | 0.101 | 25.57 | 2.58 |
| mo067 | h | Ajudant aplicador de làmines impermeabilitzants. (mà d'obra) | 0.101 | 22.73 | 2.30 |
| % | % | Costos directes complementaris | 2 % | 40.64 | 0.81 |
|  |  | Costos directes |  |  | 41.45 |
