# Sistema "ROCKWOOL" d'aïllament per l'interior sobre espai no habitable en cobertes inclinades

- Propietat de l'arxiu: CYPE INGENIEROS, S.A.
- Format: FIEBDC-3/2002
- Divisa: EUR
- Costos indirectes: 0.03 %
- IVA: 21.00 %

## Z Rehabilitació energètica

### ZH Tancaments horitzontals: addició d'aïllament tèrmic

#### ZHB Sistemes d'aïllament per l'interior de coberta inclinada, sobre espai no habitable

**ZHB010** m² Sistema "ROCKWOOL" d'aïllament per l'interior sobre espai no habitable en cobertes inclinades, format per llana de roca, subministrada a granel, lleugerament impregnada de resina fenòlica, Borra 008 "ROCKWOOL", segons UNE-EN 13162, de 80 mm d'espessor.
Subministrament i col·locació de sistema "ROCKWOOL" d'aïllament per l'interior, sobre espai no habitable en cobertes inclinades, format per llana de roca, subministrada a granel, lleugerament impregnada de resina fenòlica, Borra 008 "ROCKWOOL", segons UNE-EN 13162, de 80 mm d'espessor, resistència tèrmica 2 m²K/W, conductivitat tèrmica 0,042 W/(mK) i posterior segellat de totes les unions entre panells amb cinta de segellat de junts. Inclús p/p de talls i neteja.
Inclou: Neteja del supradós del sostre. Tall, ajustament i fixació de l'aïllament.
Criteri d'amidament de projecte: Superfície mesurada segons documentació gràfica de Projecte.
Criteri de mesura d'obra: Es mesurarà la superfície realment executada segons especificacions de Projecte.

| Codi | Ut | Descripció | Rendiment | Preu | Import |
|---|---|---|---|---|---|
| mt16lrw010ca | m² | Llana de roca, subministrada a granel, lleugerament impregnada de resina fenòlica, Borra 008 "ROCKWOOL", segons UNE-EN 13162, de 80 mm d'espessor, resistència tèrmica 2 m²K/W, conductivitat tèrmica 0,042 W/(mK), densitat 21 kg/m³, calor específic 840 J/kgK i factor de resistència a la difusió del vapor d'aigua 1,3. (material) | 1.100 | 8.03 | 8.83 |
| mt16aaa030 | m | Cinta autoadhesiva per closa de juntes. (material) | 1.000 | 0.30 | 0.30 |
| mo050 | h | Oficial 1ª muntador d'aïllaments. (mà d'obra) | 0.108 | 24.08 | 2.60 |
| mo093 | h | Ajudant muntador d'aïllaments. (mà d'obra) | 0.108 | 20.68 | 2.23 |
| % | % | Costos directes complementaris | 2 % | 13.96 | 0.28 |
|  |  | Costos directes |  |  | 14.24 |
