# Rehabilitació energètica de façana, amb aïllament tèrmic i revestiment exterior de façana ventilada de plaques de ciment. Sistema Placotherm V "PLACO"

- Propietat de l'arxiu: CYPE INGENIEROS, S.A.
- Format: FIEBDC-3/2002
- Divisa: EUR
- Costos indirectes: 3.00 %
- IVA: 21.00 %

## Z Rehabilitació energètica

### ZV Tancaments verticals: façanes ventilades

#### ZVC Façanes ventilades de plaques de ciment

**ZVC020** m² Rehabilitació energètica de façana, amb aïllament tèrmic i revestiment exterior de façana ventilada de plaques de ciment. Sistema Placotherm V "PLACO".
Rehabilitació energètica de façana. AÏLLAMENT TÈRMIC: panell semirígid de llana mineral, Ecovent® VN 035, segons UNE-EN 13162, de 60 mm d'espessor, revestit per una de les seves cares amb un vel negre, resistència tèrmica 1,7 m²K/W, conductivitat tèrmica 0,035 W/(mK), col·locat a topall, amb fixacions mecàniques sobre façana existent; REVESTIMENT EXTERIOR DE FAÇANA VENTILADA: de plaques de ciment d'alt rendiment, Aquaroc 13 "PLACO", de 12,5x1200x900 mm, col·locació amb cargols, mitjançant el sistema Placotherm V Aquaroc "PLACO" amb DAU núm. 14/089 B, sobre subestructura de suport d'alumini extrudit de muntants verticals de perfils en T i en L, de 1,8 mm d'espessor amb una modulació de 600 mm; impermeabilització amb làmina altament transpirable impermeable a l'aigua de pluja, Placotherm Estándar, capa base de morter polimèric d'altes prestacions reforçat amb fibres, Placotherm Base, color blanc, compost de ciment blanc, càrregues minerals, resines hidròfugues redispersables, fibres i additius especials armat amb malla de reforç CMALL 160 i capa d'acabat de morter orgànic Webertene Advance XS "WEBER", color a escollir, gamma Estándar, acabat gota, amb una mida màxima de partícula de 0,5 mm, a base de siloxans, càrregues minerals, pigments resistents als rajos UV, fungicides i additius especials sobre emprimació reguladora de l'absorció Webertene Primer "WEBER". Inclús cinta autoadhesiva per al segellat de junts entre panells aïllants, banda acústica, mènsules de sustentació i de retenció per a la fixació de la subestructura suport, cargols per a la fixació de les plaques, fixacions per a l'ancoratge dels perfils, morter Placotherm Base i cinta CMALL 160 "PLACO", per al tractament de junts, perfil de PVC amb malla de fibra de vidre antiàlcalis, Perfil Goteo "PLACO", per a acabat de llindes, i cinta adhesiva de doble cara per a la fixació de la làmina altament transpirable.
Criteri de valoració econòmica: El preu no inclou la preparació de la superfície suport.
Inclou: Replanteig de l'aïllament. Tall i preparació de l'aïllament. Fixació de l'aïllament. Replanteig de les juntes de dilatació i draps de treball. Replanteig de l'especejament del revestiment i dels punts d'ancoratge de la subestructura suport. Fixació de les mènsules al suport base. Fixació de la subestructura suport. Col·locació i fixació provisional de la impermeabilització. Col·locació i cargolat de les plaques a la subestructura suport. Tractament de junts. Realització de tots els treballs necessaris per a la resolució dels buits. Col·locació del perfil per a acabat de llindes. Estès de la capa de morter base i col·locació de la malla de reforç. Aplicació de l'emprimació. Aplicació de la capa d'acabat.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12ple300a | U | Mènsula de sustentació d'alumini extrudit d'aliatge 6063 i tractament tèrmic T66, amb aïllament de polipropilè de 5 mm d'espessor, per a ruptura de pont tèrmic, "PLACO", de 65 mm de longitud. (material) | 0.460 | 6.81 | 3.13 |
| mt12ple310a | U | Mènsula de retenció d'alumini extrudit d'aliatge 6063 i tractament tèrmic T66, amb aïllament de polipropilè de 5 mm d'espessor, per a ruptura de pont tèrmic, "PLACO", de 65 mm de longitud. (material) | 1.390 | 5.25 | 7.30 |
| mt12plt100 | U | Tac de niló amb cargol d'acer galvanitzat amb cabota hexagonal, "PLACO", de 10 mm de diàmetre i 80 mm de longitud, per a fixació de mènsules. (material) | 2.315 | 1.19 | 2.75 |
| mt16lvi030ahjj | m² | Panell semirígid de llana mineral, Ecovent® VN 035 "ISOVER", segons UNE-EN 13162, de 60 mm d'espessor, revestit per una de les seves cares amb un vel negre, resistència tèrmica 1,7 m²K/W, conductivitat tèrmica 0,035 W/(mK), Euroclasse A1 de reacció al foc segons UNE-EN 13501-1, capacitat d'absorció d'aigua a curt termini <=1 kg/m² i factor de resistència a la difusió del vapor d'aigua 1. (material) | 1.050 | 11.65 | 12.23 |
| mt16aaa020eb | U | Fixació mecànica per plafons aïllants de llana de roca, col·locats directament sobre la superfície suport. (material) | 4.000 | 0.21 | 0.84 |
| mt16aaa030 | m | Cinta autoadhesiva per closa de juntes. (material) | 0.440 | 0.30 | 0.13 |
| mt12plp300 | m | Perfil en T d'alumini extrudit d'aliatge 6063 i tractament tèrmic T-66, "PLACO", de 1,8 mm d'espessor, subministrat en barres de 6 m de longitud. (material) | 0.830 | 9.41 | 7.81 |
| mt12plp310 | m | Perfil en L d'alumini extrudit d'aliatge 6063 i tractament tèrmic T-66, "PLACO", de 1,8 mm d'espessor, subministrat en barres de 6 m de longitud. (material) | 0.830 | 7.44 | 6.18 |
| mt12plt060 | U | Cargol autoforadant d'acer inoxidable "PLACO", amb cabota hexagonal, de 19 mm de longitud. (material) | 4.630 | 0.51 | 2.36 |
| mt15pdw100a | m | Cinta adhesiva de doble cara, amb adhesiu acrílic, de 50 mm d'amplada, amb resistència als raigs UV, rang de temperatura de treball de -20 a 100°C, subministrada en rotllos de 50 m de longitud. (material) | 1.600 | 1.09 | 1.74 |
| mt15mvp010a | m | Làmina altament transpirable impermeable a l'aigua de pluja, Placotherm Estándar "PLACO", de 175 µm d'espessor i 60 g/m², de 0,01 m de gruix d'aire equivalent enfront de la difusió de vapor d'aigua, segons UNE-EN 1931, estanquitat a l'aigua classe W1 segons UNE-EN 1928, permeabilitat a l'aire 2 m³/h·m² a 50 Pa, (Euroclasse E de reacció al foc, segons UNE-EN 13501-1), subministrada en rotllos de 1,50x50 m, segons UNE-EN 13859-2. (material) | 1.100 | 2.88 | 3.17 |
| mt12plq010a | m² | Placa de ciment d'alt rendiment, Aquaroc 13 "PLACO", de 12,5x1200x900 mm. (material) | 1.050 | 40.82 | 42.86 |
| mt12plq020b | U | Cargol THTPF 38 "PLACO", amb cap de trompeta, de 38 mm de longitud, per a instal·lació de plaques de ciment sobre perfils. (material) | 20.000 | 0.07 | 1.40 |
| mt28mpp010a | kg | Morter polimèric d'altes prestacions reforçat amb fibres, Placotherm Base, "PLACO", color blanc, compost de ciment blanc, càrregues minerals, resines hidròfugues redispersables, fibres i additius especials, per a aplicar amb llana, per a tractament de junts i empastat superficial de plaques en sistemes Placotherm, tipus GP CSIII W2, segons UNE-EN 998-1. (material) | 4.600 | 0.93 | 4.28 |
| mt28fvp010a | m | Cinta de segellament de malla de fibra de vidre antiàlcalis, CMALL 160 "PLACO", de 160 g/m² de massa superficial, de 100 mm d'amplada i 0,52 mm de gruix, subministrada en rotllos de 50 m de longitud. (material) | 2.100 | 0.31 | 0.65 |
| mt28fvp020a | m | Malla de reforç de fibra de vidre antiàlcalis, CMALL 160 "PLACO", de 160 g/m² de massa superficial, de 1,1 m d'amplada i 0,52 mm de gruix, subministrada en rotllos de 50 m de longitud. (material) | 1.100 | 2.79 | 3.07 |
| mt28fvp050 | m | Perfil de PVC amb malla de fibra de vidre antiàlcalis, Perfil Goteo "PLACO", per a acabat de llindes, subministrat en barres de 2,5 m de longitud. (material) | 0.170 | 3.17 | 0.54 |
| mt28pcc010c | l | Emprimació reguladora de l'absorció Webertene Primer "WEBER", color a escollir, gamma Estándar, a base de copolímers acrílics, càrregues minerals i additius especials, impermeable a l'aigua de pluja i permeable al vapor d'aigua. (material) | 0.450 | 6.94 | 3.12 |
| mt28esc090c | kg | Morter orgànic Webertene Advance XS "WEBER", color a escollir, gamma Estándar, acabat gota, a base de siloxans, càrregues minerals, pigments resistents als rajos UV, fungicides i additius especials. Segons UNE-EN 15824. (material) | 1.500 | 4.26 | 6.39 |
| op00tal010 |  | Trepant. | 1.000 | 0.00 | 0.00 |
| op00ato010 |  | Tornavís. | 1.000 | 0.00 | 0.00 |
| mo054 | h | Oficial 1ª muntador d'aïllaments. (mà d'obra) | 0.157 | 30.63 | 4.81 |
| mo101 | h | Ajudant muntador d'aïllaments. (mà d'obra) | 0.157 | 26.39 | 4.14 |
| mo052 | h | Oficial 1ª muntador de sistemes de façanes prefabricades. (mà d'obra) | 0.930 | 30.63 | 28.49 |
| mo099 | h | Ajudant muntador de sistemes de façanes prefabricades. (mà d'obra) | 0.930 | 26.39 | 24.54 |
| % | % | Costos directes complementaris | 2 % | 171.93 | 3.44 |
|  |  | Costos directes |  |  | 175.37 |
