# Rehabilitació energètica de façana, amb aïllament tèrmic i revestiment exterior de façana ventilada de planxes d'acer corten

- Propietat de l'arxiu: CYPE INGENIEROS, S.A.
- Format: FIEBDC-3/2002
- Divisa: EUR
- Costos indirectes: 3.00 %
- IVA: 21.00 %

## Z Rehabilitació energètica

### ZV Tancaments verticals: façanes ventilades

#### ZVM Façanes ventilades metàl·liques

**ZVM010** m² Rehabilitació energètica de façana, amb aïllament tèrmic i revestiment exterior de façana ventilada de planxes d'acer corten.
Rehabilitació energètica de façana. AÏLLAMENT TÈRMIC: panell de llana mineral, segons UNE-EN 13162, de 40 mm d'espessor, revestit per una de les seves cares amb un vel negre, resistència tèrmica 1,25 m²K/W, conductivitat tèrmica 0,032 W/(mK), col·locat a topall, amb fixacions mecàniques sobre façana existent; REVESTIMENT EXTERIOR DE FAÇANA VENTILADA: de planxes d'acer corten amb resistència millorada a la corrosió atmosfèrica S355J0WP segons UNE-EN 10025-5, de 2,0 mm d'espessor; col·locació amb cargols d'acer inoxidable A2, sobre subestructura de suport d'aliatge d'alumini EN AW-6060 T6. Inclús cinta autoadhesiva per al segellat de junts entre panells aïllants i tirafons i ancoratges mecànics d'expansió d'acer inoxidable A2, per a la fixació de la subestructura suport.
Criteri de valoració econòmica: El preu no inclou la preparació de la superfície suport.
Inclou: Replanteig de l'aïllament. Tall i preparació de l'aïllament. Fixació de l'aïllament. Replanteig de les juntes de dilatació i draps de treball. Replanteig de l'especejament del revestiment i dels punts d'ancoratge de la subestructura suport. Fixació de la subestructura suport al full principal i al forjat. Preparació del revestiment. Aplomat, anivellament i alineació del revestiment. Fixació definitiva del revestiment a la subestructura suport. Realització de tots els treballs necessaris per a la resolució dels buits.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt16lva070b | m² | Panell de llana mineral, segons UNE-EN 13162, de 40 mm d'espessor, revestit per una de les seves cares amb un vel negre, resistència tèrmica 1,25 m²K/W, conductivitat tèrmica 0,032 W/(mK), Euroclasse A1 de reacció al foc segons UNE-EN 13501-1, capacitat d'absorció d'aigua a curt termini <=1 kg/m² i factor de resistència a la difusió del vapor d'aigua 1. (material) | 1.050 | 9.89 | 10.38 |
| mt16aaa020ab | U | Fixació mecànica per plafons aïllants de llana mineral, col·locats directament sobre la superfície suport. (material) | 4.000 | 0.20 | 0.80 |
| mt16aaa030 | m | Cinta autoadhesiva per closa de juntes. (material) | 0.440 | 0.30 | 0.13 |
| mt12pac010b | kg | Planxa d'acer corten amb resistència millorada a la corrosió atmosfèrica S355J0WP segons UNE-EN 10025-5, de 2 mm d'espessor, amb una massa superficial de 16,49 kg/m², treballat en taller per a col·locar amb fixacions mecàniques; amb cargols d'acer inoxidable A2 per a la fixació del revestiment a la subestructura suport; amb el preu incrementat el 5% en concepte de peces especials per a la resolució de punts singulars. (material) | 16.490 | 2.37 | 39.08 |
| mt19sbg020 | m² | Subestructura suport, per a la sustentació d'el revestiment exterior, regulable en els eixos vertical i horitzontal, formada per perfils verticals i perfil superior horitzontal d'alumini extrudit d'aliatge 6060 amb tractament tèrmic T6; esquadres de càrrega i esquadres de recolzament; clips de poliamida reforçada amb fibra de vidre; amb tirafons d'acer inoxidable A2 i tacs de niló per a la fixació dels perfils al full principal i ancoratges mecànics d'expansió, d'acer inoxidable A2 per a la fixació dels perfils al forjat. (material) | 1.000 | 33.47 | 33.47 |
| op00tal010 |  | Trepant. | 1.000 | 0.00 | 0.00 |
| op00ato010 |  | Tornavís. | 1.000 | 0.00 | 0.00 |
| mo054 | h | Oficial 1ª muntador d'aïllaments. (mà d'obra) | 0.166 | 29.34 | 4.87 |
| mo101 | h | Ajudant muntador d'aïllaments. (mà d'obra) | 0.166 | 25.28 | 4.20 |
| mo052 | h | Oficial 1ª muntador de sistemes de façanes prefabricades. (mà d'obra) | 0.872 | 29.34 | 25.58 |
| mo099 | h | Ajudant muntador de sistemes de façanes prefabricades. (mà d'obra) | 0.436 | 25.28 | 11.02 |
| % | % | Costos directes complementaris | 2 % | 129.53 | 2.59 |
|  |  | Costos directes |  |  | 132.12 |
