# Demolició d'escala metàl·lica

- Propietat de l'arxiu: CYPE Ingenieros S.A.
- Format: FIEBDC-3/2016
- Programa: Generador de preus de la construcció. CYPE Ingenieros, S.A.
- Data: 27/01/2025
- Divisa: EUR
- Costos indirectes: 3 %
- IVA: 21 %

## D Demolicions

### DE Estructures

#### DEA Acer

**DEA060** m² Demolició d'escala metàl·lica.
Demolició d'estructura metàl·lica d'escala, formada per peces simples de perfils laminats, esglaons i barana d'acer, amb equip de oxitall, i càrrega manual sobre camió o contenidor.
Inclou: Demolició de l'element. Fragmentació dels enderrocs en peces manejables. Retirada i arreplegat de enderrocs. Neteja de les restes de l'obra. Càrrega manual d'enderrocs sobre camió o contenidor.
Criteri d'amidament de projecte: Superfície mesurada pel seu intradós en veritable magnitud, segons documentació gràfica de Projecte.
Criteri de mesura d'obra: S'amidarà, en veritable magnitud, la superfície realment enderrocada segons especificacions de Projecte.

| Codi | Ut | Descripció | Rendiment | Preu | Import |
|---|---|---|---|---|---|
| mq08sol010 | h | Equip d'oxitall, amb acetilè com combustible i oxigen com comburent. (maquinària) | 0.232 | 8.25 | 1.914 |
| mo019 | h | Oficial 1ª soldador. (mà d'obra) | 0.297 | 30.13 | 8.949 |
| mo113 | h | Peó ordinari construcció. (mà d'obra) | 0.743 | 24.86 | 18.471 |
| % | % | Costos directes complementaris | 2 % | 29.334 | 0.587 |
|  |  | Costos directes |  |  | 29.921 |

Residus:
- demolició: ruo170405 Ferro i acer. (component de residu); rendiment 86 kg; Codi LER 17 04 05; Massa de l'element 1 kg; Volum 0.000476 m3
